# Limatesa de teja cerámica

- Propiedad del archivo: CYPE INGENIEROS, S.A.
- Formato: FIEBDC-3/2002
- Ámbito geográfico: Argentina
- Divisa: ARS
- Costes indirectos: 3.00 %
- Gastos generales: 13.00 %
- Beneficio industrial: 6.00 %
- IVA: 21.00 %

## Q Techos

### QR Remates

#### QRL Limahoyas, limatesas y cumbreras

**QRL030** m Limatesa de teja cerámica.
Formación de limatesa con caballetes cerámicos, color rojo, para tejas curvas, impermeabilizada con banda autoadhesiva de aluminio, con la superficie en relieve y revestida por una de sus caras con una capa adhesiva de butilo de 0,15 mm de espesor, de 30 cm de ancho, y fijados con clavos galvanizados sobre rastrel de cumbrera de madera. Incluso solapes.
Incluye: Colocación del rastrel de cumbrera. Colocación de la banda autoadhesiva. Colocación y clavado de las tejas.
Criterio de cómputo de proyecto: Longitud medida en verdadera magnitud, según documentación gráfica de Proyecto.
Criterio de cómputo de obra: Se medirá, en verdadera magnitud, la longitud realmente ejecutada según especificaciones de Proyecto.

| Código | Ud | Descripción | Rendimiento | Precio | Importe |
|---|---|---|---|---|---|
| mt13tac011a | Ud | Caballete cerámico, color rojo, para tejas curvas. (material) | 3.000 | 8.79 | 26.37 |
| mt13blw102 | Ud | Clavo galvanizado para sujeción de tejas a rastrel. (material) | 6.080 | 0.54 | 3.28 |
| mt13blw025b | m | Rastrel de cumbrera de 27x40 mm de sección, de madera aserrada de pino, tratada en autoclave, con clase de uso 2, acabado cepillado, con humedad inferior al 20%. Incluso elementos de fijación sobre entramado estructural. (material) | 1.100 | 6.01 | 6.61 |
| mt13aev010ga | m | Banda autoadhesiva de aluminio, con la superficie en relieve y revestida por una de sus caras con una capa adhesiva de butilo de 0,15 mm de espesor, de 30 cm de ancho; para la impermeabilización de limatesas. (material) | 1.100 | 87.98 | 96.78 |
| mq06hor010 | h | Hormigonera. (maquinaria) | 0.006 | 116.72 | 0.70 |
| mo020 | h | Oficial albañil especializado en trabajos de mampostería. (mano de obra) | 0.481 | 1548.26 | 744.71 |
| mo112 | h | Ayudante general de construcción. (mano de obra) | 0.481 | 1132.10 | 544.54 |
| % | % | Herramientas | 2 % | 1422.99 | 28.46 |
|  |  | Costes directos |  |  | 1451.45 |
