# Cantonera de PVC

- Propiedad del archivo: CYPE INGENIEROS, S.A.
- Formato: FIEBDC-3/2002
- Ámbito geográfico: Argentina
- Divisa: ARS
- Costes indirectos: 3.00 %
- Gastos generales: 13.00 %
- Beneficio industrial: 6.00 %
- IVA: 21.00 %

## R Revestimientos

### RA Azulejado

#### RAG De baldosas cerámicas

**RAG018** m Cantonera de PVC.
Cantonera de PVC.
Incluye: Replanteo. Corte de la cantonera. Fijación de la cantonera.
Criterio de cómputo de proyecto: Longitud medida según documentación gráfica de Proyecto.
Criterio de cómputo de obra: Se medirá la longitud realmente ejecutada según especificaciones de Proyecto.

| Código | Ud | Descripción | Rendimiento | Precio | Importe |
|---|---|---|---|---|---|
| mt19awa010 | m | Cantonera de PVC en esquinas alicatadas. (material) | 1.050 | 12.26 | 12.87 |
| op00sie030 |  | Sierra de disco de diamante, para mesa de trabajo, de corte húmedo. | 1.000 | 0.00 | 0.00 |
| mo024 | h | Oficial albañil especializado en trabajos de mampostería especializado en revestimientos cerámicos. (mano de obra) | 0.192 | 445.11 | 85.46 |
| % | % | Herramientas | 2 % | 98.33 | 1.97 |
|  |  | Costes directos |  |  | 100.30 |
