# Revestimiento mural textil

- Propiedad del archivo: CYPE INGENIEROS, S.A.
- Formato: FIEBDC-3/2002
- Ámbito geográfico: Argentina
- Divisa: ARS
- Costes indirectos: 3.00 %
- Gastos generales: 13.00 %
- Beneficio industrial: 6.00 %
- IVA: 21.00 %

## R Revestimientos

### RD Decorativos

#### RDT Textiles

**RDT010** m² Revestimiento mural textil.
Revestimiento mural con moquette de fibra sintética 100% poliamida, con 750 g/m² de masa superficial de fibra depositada, de 7,0 mm de espesor, tipo bucle, fabricada por proceso de tufting sobre revés de yute sintético. Colocación en obra: con adhesivo de contacto a base de resina acrílica en dispersión acuosa.
Incluye: Limpieza y preparación de la superficie soporte. Replanteo. Corte y preparación del revestimiento. Aplicación del adhesivo. Colocación y fijación del revestimiento. Limpieza del adhesivo sobrante y paso del rodillo aplastajuntas. Resolución de encuentros y puntos singulares.
Criterio de cómputo de proyecto: Superficie medida según documentación gráfica de Proyecto, deduciendo los huecos de superficie mayor de 2 m².
Criterio de cómputo de obra: Se medirá la superficie realmente ejecutada según especificaciones de Proyecto, deduciendo los huecos de superficie mayor de 2 m².

| Código | Ud | Descripción | Rendimiento | Precio | Importe |
|---|---|---|---|---|---|
| mt18dww010a | kg | Adhesivo de contacto a base de resina acrílica en dispersión acuosa, para piso de goma, caucho, linóleo, PVC, moquette y textil. (material) | 0.500 | 72.81 | 36.41 |
| mt29moq010d | m² | Moquette de fibra sintética 100% poliamida, con 750 g/m² de masa superficial de fibra depositada, de 7 mm de espesor, tipo bucle, fabricada por proceso de tufting sobre revés de yute sintético, para revestimiento de paramentos verticales interiores. (material) | 1.050 | 128.13 | 134.54 |
| mo027 | h | Oficial colocador de moquettes y revestimientos textiles. (mano de obra) | 0.409 | 33952.66 | 13886.64 |
| mo065 | h | Medio oficial colocador de moquettes y revestimientos textiles. (mano de obra) | 0.409 | 25378.93 | 10379.98 |
| % | % | Herramientas | 2 % | 24437.57 | 488.75 |
|  |  | Costes directos |  |  | 24926.32 |
