# Hidrófugo transparente para fachadas

- Propiedad del archivo: CYPE INGENIEROS, S.A.
- Formato: FIEBDC-3/2002
- Ámbito geográfico: Argentina
- Divisa: ARS
- Costes indirectos: 3.00 %
- Gastos generales: 13.00 %
- Beneficio industrial: 6.00 %
- IVA: 21.00 %

## R Revestimientos

### RL Tratamientos superficiales de protección

#### RLH Hidrófugos

**RLH010** m² Hidrófugo transparente para fachadas.
Aplicación de tratamiento superficial de protección hidrófuga para fachadas de piedra natural, mediante impregnación hidrófuga y oleófuga, incolora, a base de alcoxisilano de alquilo en base acuosa, sin disolventes, con una profundidad media de penetración de 6,8 mm, aplicada en manos sucesivas hasta la saturación del elemento (rendimiento: 0,2 l/m²). Incluso limpieza de la superficie soporte.
Incluye: Limpieza general del paramento soporte. Aplicación del hidrofugante.
Criterio de cómputo de proyecto: Superficie medida según documentación gráfica de Proyecto, con el mismo criterio que el soporte base.
Criterio de cómputo de obra: Se medirá la superficie realmente ejecutada según especificaciones de Proyecto, con el mismo criterio que el soporte base.

| Código | Ud | Descripción | Rendimiento | Precio | Importe |
|---|---|---|---|---|---|
| mt27tsb030a | l | Impregnación hidrófuga y oleófuga, incolora, a base de alcoxisilano de alquilo en base acuosa, sin disolventes, con una profundidad media de penetración de 6,8 mm, repelente del agua y la suciedad, con propiedades tixotrópicas, permeable al vapor de agua, antimoho y antiverdín, con efecto preventivo de las eflorescencias y con resistencia a los rayos UV y a los álcalis, para aplicación sobre superficies de hormigón, mortero, ladrillo cerámico o piedra natural. (material) | 0.200 | 98.00 | 19.60 |
| mo038 | h | Oficial pintor. (mano de obra) | 0.213 | 33952.66 | 7231.92 |
| % | % | Herramientas | 2 % | 7251.52 | 145.03 |
|  |  | Costes directos |  |  | 7396.55 |
