# Tratamiento de humedades por capilaridad en muros deteriorados. CAPA BASE: mortero de cal

- Propiedad del archivo: CYPE INGENIEROS, S.A.
- Formato: FIEBDC-3/2002
- Ámbito geográfico: Argentina
- Divisa: ARS
- Costes indirectos: 3.00 %
- Gastos generales: 13.00 %
- Beneficio industrial: 6.00 %
- IVA: 21.00 %

## R Revestimientos

### RL Tratamientos superficiales de protección

#### RLT Antihumedad

**RLT005** m² Tratamiento de humedades por capilaridad en muros deteriorados. CAPA BASE: mortero de cal, resistencia a compresión mayor o igual a 6 N/mm², absorción de agua por capilaridad menor de 0,4 kg/m² min½, color blanco, compuesto por cal hidráulica natural NHL 3,5, puzolanas, agregados seleccionados y otros aditivos, de 5 mm de espesor, aplicado en una capa; CAPA DE REGULARIZACIÓN: mortero de cal, resistencia a compresión de 1,5 a 5 N/mm², color blanco, compuesto por cal hidráulica natural NHL 3,5, puzolanas, agregados seleccionados, fibras y aditivos, aplicado en una capa, de 20 mm de espesor medio; CAPA DE ACABADO: mortero de cal, resistencia a compresión mayor o igual a 6 N/mm², absorción de agua por capilaridad menor de 0,2 kg/m² min½, color blanco, compuesto por cal hidráulica natural NHL 3,5, puzolanas, agregados seleccionados y aditivos, con muy bajo contenido de sustancias orgánicas volátiles (VOC), aplicado en una capa, de 2 mm de espesor medio. Incluso líquido antisalitre, para limpieza de eflorescencias salinas.
Tratamiento de humedades por capilaridad en muros deteriorados. CAPA BASE: mortero de cal, resistencia a compresión mayor o igual a 6 N/mm², absorción de agua por capilaridad menor de 0,4 kg/m² min½, color blanco, compuesto por cal hidráulica natural NHL 3,5, puzolanas, agregados seleccionados y otros aditivos, de 5 mm de espesor, aplicado en una capa; CAPA DE REGULARIZACIÓN: mortero de cal, resistencia a compresión de 1,5 a 5 N/mm², color blanco, compuesto por cal hidráulica natural NHL 3,5, puzolanas, agregados seleccionados, fibras y aditivos, aplicado en una capa, de 20 mm de espesor medio; CAPA DE ACABADO: mortero de cal, resistencia a compresión mayor o igual a 6 N/mm², absorción de agua por capilaridad menor de 0,2 kg/m² min½, color blanco, compuesto por cal hidráulica natural NHL 3,5, puzolanas, agregados seleccionados y aditivos, con muy bajo contenido de sustancias orgánicas volátiles (VOC), aplicado en una capa, de 2 mm de espesor medio. Incluso líquido antisalitre, para limpieza de eflorescencias salinas.
Incluye: Limpieza de la superficie soporte. Ejecución de la capa base. Realización de fajas para reglado. Extendido del mortero de regularización. Alisado del paramento pasando una regla sobre las fajas. Ejecución de la capa de acabado.
Criterio de cómputo de proyecto: Superficie medida según documentación gráfica de Proyecto.
Criterio de cómputo de obra: Se medirá la superficie realmente ejecutada según especificaciones de Proyecto.
Criterio de valoración económica: El precio no incluye la preparación del soporte.

| Código | Ud | Descripción | Rendimiento | Precio | Importe |
|---|---|---|---|---|---|
| mt08aaa010a | m³ | Agua. (material) | 0.011 | 12.28 | 0.14 |
| mt27thr010a | l | Líquido antisalitre, para limpieza de eflorescencias salinas incoloro, a base de resinas acrílicas en dispersión acuosa y aditivos especiales, permeable al vapor de agua, antimoho y antiverdín, para aplicar con brocha o rodillo. (material) | 0.330 | 128.06 | 42.26 |
| mt28mmr005b | kg | Mortero de cal, resistencia a compresión mayor o igual a 6 N/mm², absorción de agua por capilaridad menor de 0,4 kg/m² min½, color blanco, compuesto por cal hidráulica natural NHL 3,5, puzolanas, agregados seleccionados y otros aditivos, como capa base, para reparación de paramentos con humedades o manchas salinas. (material) | 7.500 | 7.59 | 56.93 |
| mt28mmr010b | kg | Mortero de cal resistencia a compresión de 1,5 a 5 N/mm², color blanco, compuesto por cal hidráulica natural NHL 3,5, puzolanas, agregados seleccionados, fibras y aditivos, permeable al vapor de agua, como capa de regularización, para reparación de paramentos con humedades o manchas salinas. (material) | 30.000 | 7.20 | 216.00 |
| mt28mmr020c | kg | Mortero de cal, resistencia a compresión mayor o igual a 6 N/mm², absorción de agua por capilaridad menor de 0,2 kg/m² min½, color blanco, compuesto por cal hidráulica natural NHL 3,5, puzolanas, agregados seleccionados y aditivos, con muy bajo contenido de sustancias orgánicas volátiles (VOC), permeable al vapor de agua, como capa de acabado, para reparación de paramentos con humedades o manchas salinas. (material) | 2.800 | 5.95 | 16.66 |
| mo039 | h | Oficial albañil especializado en trabajos de mampostería especializado en trabajos de revoque. (mano de obra) | 0.594 | 437.33 | 259.77 |
| mo079 | h | Medio oficial albañil especializado en trabajos de mampostería especializado en trabajos de revoque. (mano de obra) | 0.594 | 325.08 | 193.10 |
| % | % | Herramientas | 2 % | 784.86 | 15.70 |
|  |  | Costes directos |  |  | 800.56 |
