# Yeso proyectado

- Propiedad del archivo: CYPE INGENIEROS, S.A.
- Formato: FIEBDC-3/2002
- Ámbito geográfico: Argentina
- Divisa: ARS
- Costes indirectos: 3.00 %
- Gastos generales: 13.00 %
- Beneficio industrial: 6.00 %
- IVA: 21.00 %

## R Revestimientos

### RP Revestimientos tradicionales

#### RPG Revoques gruesos y revoques finos

**RPG015** m² Yeso proyectado.
Formación de revestimiento continuo interior de yeso de construcción B1, proyectado, a buena vista, sobre paramento vertical, de hasta 3 m de altura, de 15 mm de espesor, formado por una capa de revoque grueso con pasta de yeso de construcción B1, aplicada mediante proyección mecánica sobre los paramentos a revestir, acabado revoque fino con yeso de aplicación en capa fina C6. Incluso colocación de guardavivos de plástico y metal con perforaciones, formación de rincones, guarniciones de huecos, remates con zócalo, colocación de malla de fibra de vidrio antiálcalis para refuerzo de encuentros entre materiales diferentes en un 10% de la superficie del paramento y andamiaje.
Incluye: Preparación del soporte que se va a revestir. Realización de fajas para reglado. Colocación de guardavivos en las esquinas y salientes. Preparación de la pasta de yeso en la máquina mezcladora. Proyección mecánica de la pasta de yeso. Aplicación de regla de aluminio. Paso de cuchilla de acero. Aplicación del revoque fino.
Criterio de cómputo de proyecto: Superficie medida desde el piso hasta el techo, según documentación gráfica de Proyecto, sin deducir huecos menores de 4 m² y deduciendo, en los huecos de superficie mayor de 4 m², el exceso sobre 4 m². No han sido objeto de descuento los paramentos verticales que tienen placares empotrados, sea cual fuere su dimensión.
Criterio de cómputo de obra: Se medirá, a cinta corrida, la superficie realmente ejecutada según especificaciones de Proyecto, considerando como altura la distancia entre el piso y el techo, sin deducir huecos menores de 4 m² y deduciendo, en los huecos de superficie mayor de 4 m², el exceso sobre 4 m². Los paramentos que tengan placares empotrados no serán objeto de descuento sea cual fuere su dimensión.

| Código | Ud | Descripción | Rendimiento | Precio | Importe |
|---|---|---|---|---|---|
| mt28vye020 | m² | Malla de fibra de vidrio tejida, antiálcalis, de 5x5 mm de luz de malla, flexible e imputrescible en el tiempo, de 70 g/m² de masa superficial y 0,40 mm de espesor de hilo, para armar yesos. (material) | 0.105 | 11.98 | 1.26 |
| mt09pye010c | m³ | Pasta de yeso de construcción para proyectar mediante mezcladora-bombeadora B1. (material) | 0.012 | 3303.51 | 39.64 |
| mt28vye010 | m | Guardavivos de plástico y metal, estable a la acción de los sulfatos. (material) | 0.215 | 5.52 | 1.19 |
| mt09pye010a | m³ | Pasta de yeso para aplicación en capa fina C6. (material) | 0.003 | 2802.51 | 8.41 |
| mq06pym010 | h | Mezcladora-bombeadora para morteros y yesos proyectados, de 3 m³/h. (maquinaria) | 0.227 | 5990.62 | 1359.87 |
| op00tal020 |  | Taladro con batidora. | 1.000 | 0.00 | 0.00 |
| mo033 | h | Oficial yesero. (mano de obra) | 0.241 | 33952.66 | 8182.59 |
| mo071 | h | Medio oficial yesero. (mano de obra) | 0.147 | 25378.93 | 3730.70 |
| % | % | Herramientas | 2 % | 13323.66 | 266.47 |
|  |  | Costes directos |  |  | 13590.13 |
