# Contrapiso de mortero autonivelante de cemento, de capa gruesa, elaborado

- Propiedad del archivo: CYPE INGENIEROS, S.A.
- Formato: FIEBDC-3/2002
- Ámbito geográfico: Argentina
- Divisa: ARS
- Costes indirectos: 3.00 %
- Gastos generales: 13.00 %
- Beneficio industrial: 6.00 %
- IVA: 21.00 %

## R Revestimientos

### RS Pisos

#### RSB Contrapisos y grandes recrecidos

**RSB020** m² Contrapiso de mortero autonivelante de cemento, de capa gruesa, elaborado.
Contrapiso interior, de 40 mm de espesor, de mortero autonivelante, con resistencia a compresión de 10 N/mm², resistencia a flexión de 3 N/mm², colado con mezcladora-bombeadora, sobre lámina de aislamiento para formación de suelo flotante; y posterior aplicación de agente filmógeno, (0,15 l/m²). Incluso banda de panel rígido de poliestireno expandido para la preparación de las juntas perimetrales de dilatación.
Incluye: Replanteo y marcado de niveles. Preparación de las juntas perimetrales de dilatación. Extendido del mortero mediante bombeo. Aplicación del agente filmógeno.
Criterio de cómputo de proyecto: Superficie medida según documentación gráfica de Proyecto.
Criterio de cómputo de obra: Se medirá la superficie realmente ejecutada según especificaciones de Proyecto, sin deducir la superficie ocupada por las columnas situados dentro de su perímetro.

| Código | Ud | Descripción | Rendimiento | Precio | Importe |
|---|---|---|---|---|---|
| mt16pea020a | m² | Panel rígido de poliestireno expandido, mecanizado lateral recto, de 10 mm de espesor, resistencia térmica 0,25 m²K/W, conductividad térmica 0,036 W/(mK), para junta de contracción. (material) | 0.100 | 1098.49 | 109.85 |
| mt09mal010a | m³ | Mortero autonivelante, con resistencia a compresión de 10 N/mm², resistencia a flexión de 3 N/mm², a base de cemento, para espesores de 4 a 10 cm, usado en nivelación de pisos. (material) | 0.040 | 1092.59 | 43.70 |
| mt08cur020a | l | Agente filmógeno, para el curado de hormigones y morteros. (material) | 0.150 | 26.26 | 3.94 |
| mq06pym020 | h | Mezcladora-bombeadora para morteros autonivelantes. (maquinaria) | 0.093 | 7676.42 | 713.91 |
| mo031 | h | Oficial aplicador de mortero autonivelante. (mano de obra) | 0.038 | 33952.66 | 1290.20 |
| mo069 | h | Medio oficial aplicador de mortero autonivelante. (mano de obra) | 0.029 | 25378.93 | 735.99 |
| % | % | Herramientas | 2 % | 2897.59 | 57.95 |
|  |  | Costes directos |  |  | 2955.54 |
