# Tabica para suelo técnico

- Propiedad del archivo: CYPE INGENIEROS, S.A.
- Formato: FIEBDC-3/2002
- Ámbito geográfico: Argentina
- Divisa: ARS
- Costes indirectos: 3.00 %
- Gastos generales: 13.00 %
- Beneficio industrial: 6.00 %
- IVA: 21.00 %

## R Revestimientos

### RS Pisos

#### RSE Técnicos

**RSE120** m Tabica para suelo técnico.
Formación de tabica para suelo técnico, realizada con paneles con núcleo de aglomerado de madera de alta densidad, mayor o igual a 650 kg/m³. Incluso replanteo, fijación, nivelación y revestimiento. Totalmente montada, con todos los elementos necesarios para su instalación.
Incluye: Replanteo. Colocación, nivelación y fijación de los paneles.
Criterio de cómputo de proyecto: Longitud medida según documentación gráfica de Proyecto.
Criterio de cómputo de obra: Se medirá la longitud realmente ejecutada según especificaciones de Proyecto.

| Código | Ud | Descripción | Rendimiento | Precio | Importe |
|---|---|---|---|---|---|
| mt12pmm030 | m | Tabica para suelo técnico, realizada con paneles con núcleo de aglomerado de madera de alta densidad, mayor o igual a 650 kg/m³; incluso revestimiento. (material) | 1.000 | 945.66 | 945.66 |
| mo011 | h | Oficial montador. (mano de obra) | 0.128 | 34893.33 | 4466.35 |
| mo080 | h | Medio oficial montador. (mano de obra) | 0.128 | 25378.93 | 3248.50 |
| % | % | Herramientas | 2 % | 8660.51 | 173.21 |
|  |  | Costes directos |  |  | 8833.72 |
