# Pavimento de protección para estacionamiento interior con tráfico de intensidad media

- Propiedad del archivo: CYPE INGENIEROS, S.A.
- Formato: FIEBDC-3/2002
- Ámbito geográfico: Argentina
- Costes indirectos: 3.00 %
- Gastos generales: 13.00 %
- Beneficio industrial: 6.00 %
- IVA: 21.00 %

## R Revestimientos

### RS Suelos y pisos

#### RSI Sistemas de pavimentos

**RSI040** m² Pavimento de protección para estacionamiento interior con tráfico de intensidad media, sistema CONIDECK 2261 "BASF Construction Chemical", constituido por capa de rodadura de 1,0 mm de espesor con dos manos de pintura de dos componentes, Mastertop TC 428 "BASF Construction Chemical", a base de resina epoxi y endurecedor amínico en emulsión acuosa, color rojo RAL 3016, acabado satinado, aplicadas con rodillo o pistola, y espolvoreo de agregado de cuarzo, Mastertop F5 "BASF Construction Chemical", sobre la primera mano, para un acabado antideslizante.
Formación de pavimento de protección para estacionamiento interior con tráfico de intensidad media, sistema CONIDECK 2261 "BASF Construction Chemical", constituido por capa de rodadura de 1,0 mm de espesor con dos manos de pintura de dos componentes, Mastertop TC 428 "BASF Construction Chemical", a base de resina epoxi y endurecedor amínico en emulsión acuosa, color rojo RAL 3016, acabado satinado, aplicadas con rodillo o pistola, y espolvoreo de agregado de cuarzo, Mastertop F5 "BASF Construction Chemical", sobre la primera mano, para un acabado antideslizante. Incluso parte proporcional de limpieza de la superficie soporte, emboquillado o conexión de los elementos exteriores (marcos de cámaras de inspección, sumideros, pileta de patio, etc.) de las redes de instalaciones ejecutadas bajo el pavimento, ejecución de la capa de rodadura y limpieza final de la superficie acabada. Sin incluir la preparación de la capa base existente, las juntas de hormigonado, de retracción y de dilatación, ni las juntas perimetrales.
Incluye: Limpieza de la superficie soporte. Replanteo de las juntas y paños de trabajo. Aplicación de la mano de fondo. Espolvoreo con agregado sobre la capa anterior. Aplicación de la mano de acabado.
Criterio de cómputo de proyecto: Superficie medida en proyección horizontal, según documentación gráfica de Proyecto.
Criterio de medición de obra: Se medirá, en proyección horizontal, la superficie realmente ejecutada según especificaciones de Proyecto.

| Código | Ud | Descripción | Rendimiento | Precio | Importe |
|---|---|---|---|---|---|
| mt27upx010p | kg | Pintura de dos componentes, Mastertop TC 428 "BASF Construction Chemical", a base de resina epoxi y endurecedor amínico en emulsión acuosa, color rojo RAL 3016, acabado satinado, aplicada con brocha, rodillo o pistola. (material) | 0.250 | 7.46 | 1.87 |
| mt15bas130c | kg | Agregado de cuarzo natural, Mastertop F5 "BASF Construction Chemical", de granulometría comprendida entre 0,4 y 1,0 mm, para utilizar como carga mineral en combinación con resinas epoxi o poliuretano. (material) | 2.500 | 0.71 | 1.78 |
| mt27upx010p | kg | Pintura de dos componentes, Mastertop TC 428 "BASF Construction Chemical", a base de resina epoxi y endurecedor amínico en emulsión acuosa, color rojo RAL 3016, acabado satinado, aplicada con brocha, rodillo o pistola. | 0.400 | 7.46 | 2.98 |
| mo019 | h | Oficial albañil. (mano de obra) | 0.341 | 8.24 | 2.81 |
| mo111 | h | Ayudante albañil. (mano de obra) | 0.511 | 5.56 | 2.84 |
| % | % | Costos directos complementarios | 2 % | 12.28 | 0.25 |
|  |  | Costes directos |  |  | 12.53 |
