# Zócalo de MDF, de 90x18 mm, recubierto con una lámina plástica de imitación de madera, color a elegir, con sección para alojamiento de clips, fijado al paramento mediante clips

- Propiedad del archivo: CYPE INGENIEROS, S.A.
- Formato: FIEBDC-3/2002
- Ámbito geográfico: Argentina
- Costes indirectos: 3.00 %
- Gastos generales: 13.00 %
- Beneficio industrial: 6.00 %
- IVA: 21.00 %

## R Revestimientos

### RS Pisos

#### RSL Laminados

**RSL020** m Zócalo de MDF, de 90x18 mm, recubierto con una lámina plástica de imitación de madera, color a elegir, con sección para alojamiento de clips, fijado al paramento mediante clips.
Suministro y colocación de zócalo de MDF, de 90x18 mm, recubierto con una lámina plástica de imitación de madera, color a elegir, con sección para alojamiento de clips, fijado al paramento mediante clips. Incluso parte proporcional de replanteo, cortes, resolución de esquinas, uniones y encuentros, pequeño material auxiliar y limpieza final.
Incluye: Replanteo. Formación de encajes en esquinas y rincones. Colocación del zócalo. Rejuntado. Limpieza final.
Criterio de cómputo de proyecto: Longitud medida según documentación gráfica de Proyecto, sin incluir huecos de puertas. No se ha incrementado el cómputo por roturas y recortes, ya que en la descomposición se ha considerado un 5% más de piezas.
Criterio de cómputo de obra: Se medirá la longitud realmente ejecutada según especificaciones de Proyecto.

| Código | Ud | Descripción | Rendimiento | Precio | Importe |
|---|---|---|---|---|---|
| mt18rma040d | m | Zócalo de MDF, de 90x18 mm, recubierto con una lámina plástica de imitación de madera, color a elegir, con sección para alojamiento de clips y resistencia a la abrasión AC3; incluso parte proporcional de clips de sujeción y elementos de anclaje al paramento. (material) | 1.050 | 3.90 | 4.10 |
| mt18rma050 | Ud | Clip para zócalo. (material) | 3.000 | 0.10 | 0.30 |
| op00cla010 |  | Clavadora neumática. | 1.000 | 0.00 | 0.00 |
| op00cep010 |  | Garlopa. | 1.000 | 0.00 | 0.00 |
| op00gui010 |  | Guillotina. | 1.000 | 0.00 | 0.00 |
| mo028 | h | Oficial colocador de pisos laminados. (mano de obra) | 0.094 | 5.15 | 0.48 |
| % | % | Costos directos complementarios | 2 % | 4.88 | 0.10 |
|  |  | Costes directos |  |  | 4.98 |
