# Junta perimetral de contracción en piso continuo de hormigón

- Propiedad del archivo: CYPE INGENIEROS, S.A.
- Formato: FIEBDC-3/2002
- Ámbito geográfico: Argentina
- Divisa: ARS
- Costes indirectos: 3.00 %
- Gastos generales: 13.00 %
- Beneficio industrial: 6.00 %
- IVA: 21.00 %

## R Revestimientos

### RS Pisos

#### RSN Juntas en pavimentos continuos de hormigón

**RSN110** m Junta perimetral de contracción en piso continuo de hormigón.
Junta perimetral de contracción de 10 mm de ancho y 100 mm de profundidad, en piso continuo de hormigón, con lámina de espuma de polietileno de alta densidad en el encuentro del piso con los paramentos que delimitan su perímetro y con todos aquellos elementos constructivos integrados en su superficie, tales como columnas, sumideros, cámaras de inspección y muros.
Incluye: Replanteo de las juntas. Corte de las láminas. Colocación de la lámina de espuma de polietileno.
Criterio de cómputo de proyecto: Longitud medida según documentación gráfica de Proyecto.
Criterio de cómputo de obra: Se medirá la longitud realmente ejecutada según especificaciones de Proyecto.

| Código | Ud | Descripción | Rendimiento | Precio | Importe |
|---|---|---|---|---|---|
| mt16pnc021b | m² | Lámina de espuma de polietileno de alta densidad, de 10 mm de espesor; proporcionando una reducción del nivel global de presión de ruido de impactos de 20 dB. (material) | 0.105 | 4563.25 | 479.14 |
| mo113 | h | Ayudante de albañil especializado en trabajos de mampostería. (mano de obra) | 0.064 | 24452.14 | 1564.94 |
| % | % | Herramientas | 2 % | 2044.08 | 40.88 |
|  |  | Costes directos |  |  | 2084.96 |
