# Cielorraso registrable de rejilla metálica

- Propiedad del archivo: CYPE INGENIEROS, S.A.
- Formato: FIEBDC-3/2002
- Ámbito geográfico: Argentina
- Divisa: ARS
- Costes indirectos: 3.00 %
- Gastos generales: 13.00 %
- Beneficio industrial: 6.00 %
- IVA: 21.00 %

## R Revestimientos

### RT Cielorrasos en interiores

#### RTL Registrables, metálicos

**RTL035** m² Cielorraso registrable de rejilla metálica.
Cielorraso registrable suspendido, situado a una altura menor de 4 m, constituido por: ESTRUCTURA: entramado metálico oculto de perfiles de 40 mm de altura; REJILLA METÁLICA: rejilla de aluminio prelacada al horno, autoportante, con nervios de 40 mm de alto formando celdillas de 50x50 mm, fabricada en módulos de 600x600 mm, color blanco. Incluso fijaciones para el anclaje de los perfiles y accesorios de montaje.
Incluye: Replanteo de los ejes principales de suspensión. Señalización de los puntos de anclaje a la losa o elemento soporte. Disposición de las rejillas. Resolución de encuentros y puntos singulares. Formación de huecos para recepción de posibles elementos de anclaje y/o instalaciones.
Criterio de cómputo de proyecto: Superficie medida entre paramentos, según documentación gráfica de Proyecto, sin descontar huecos para instalaciones.
Criterio de cómputo de obra: Se medirá la superficie realmente ejecutada según especificaciones de Proyecto, sin descontar huecos para instalaciones.

| Código | Ud | Descripción | Rendimiento | Precio | Importe |
|---|---|---|---|---|---|
| mt12fra010aa | m² | Rejilla de aluminio prelacada al horno, autoportante, con nervios de 40 mm de alto formando celdillas de 50x50 mm, fabricada en módulos de 600x600 mm, color blanco, para cielorrasos registrables. (material) | 1.020 | 783.37 | 799.04 |
| mt12fra110ab | m | Perfil de aluminio prelacado al horno, de 40 mm de altura y 600 mm de longitud, color blanco, para cielorrasos registrables. (material) | 1.680 | 22.93 | 38.52 |
| mt12fra110cb | m | Perfil de aluminio prelacado al horno, de 40 mm de altura y 2400 mm de longitud, color blanco, para cielorrasos registrables. (material) | 1.680 | 22.93 | 38.52 |
| mt12fra111a | Ud | Pieza de empalme entre perfiles de sustentación de rejillas metálicas, de acero galvanizado, para cielorrasos registrables. (material) | 0.700 | 3.22 | 2.25 |
| mt12psg210a | Ud | Cuelgue para cielorrasos suspendidos. (material) | 1.050 | 5.71 | 6.00 |
| mt12psg210b | Ud | Seguro para la fijación del cuelgue, en cielorrasos suspendidos. (material) | 1.050 | 0.66 | 0.69 |
| mt12psg210c | Ud | Conexión superior para fijar la varilla al cuelgue, en cielorrasos suspendidos. (material) | 1.050 | 8.79 | 9.23 |
| mt12psg190 | Ud | Varilla de cuelgue. (material) | 1.050 | 5.89 | 6.18 |
| mt12psg220 | Ud | Fijación compuesta por tarugo y tornillo 5x27. (material) | 1.050 | 1.02 | 1.07 |
| op00ato010 |  | Atornillador. | 1.000 | 0.00 | 0.00 |
| mo015 | h | Oficial colocador de cielorrasos. (mano de obra) | 0.300 | 34893.33 | 10468.00 |
| mo082 | h | Medio oficial colocador de cielorrasos. (mano de obra) | 0.300 | 25378.93 | 7613.68 |
| % | % | Herramientas | 2 % | 18983.18 | 379.66 |
|  |  | Costes directos |  |  | 19362.84 |
