# Moldura de yeso, para solución perimetral de techo

- Propiedad del archivo: CYPE INGENIEROS, S.A.
- Formato: FIEBDC-3/2002
- Ámbito geográfico: Argentina
- Divisa: ARS
- Costes indirectos: 3.00 %
- Gastos generales: 13.00 %
- Beneficio industrial: 6.00 %
- IVA: 21.00 %

## R Revestimientos

### RT Cielorrasos en interiores

#### RTP Prefabricados de yeso

**RTP010** m Moldura de yeso, para solución perimetral de techo.
Moldura lisa de yeso, de 3x2x101 cm, para solución perimetral de techo, recibida con cola para yeso. Incluso accesorios de fijación.
Incluye: Replanteo y trazado en los paramentos de la situación de la moldura. Presentación y corte de las piezas. Humectación de la base de fijación. Extendido de la cola. Colocación y rejuntado de las piezas. Repasos de encuentros entre piezas, esquinas y rincones.
Criterio de cómputo de proyecto: Longitud medida según documentación gráfica de Proyecto.
Criterio de cómputo de obra: Se medirá la longitud realmente ejecutada según especificaciones de Proyecto.

| Código | Ud | Descripción | Rendimiento | Precio | Importe |
|---|---|---|---|---|---|
| mt12rea010a | m | Moldura lisa de yeso, de 3x2x101 cm. (material) | 1.050 | 35.16 | 36.92 |
| mt09eyc030 | kg | Cola para yeso. (material) | 0.200 | 5.89 | 1.18 |
| mo035 | h | Oficial colocador de cielorrasos continuos con moldura. (mano de obra) | 0.200 | 33952.66 | 6790.53 |
| % | % | Herramientas | 2 % | 6828.63 | 136.57 |
|  |  | Costes directos |  |  | 6965.20 |
