# Escalón múltiple de yeso, para solución perimetral de techo

- Propiedad del archivo: CYPE INGENIEROS, S.A.
- Formato: FIEBDC-3/2002
- Ámbito geográfico: Argentina
- Divisa: ARS
- Costes indirectos: 3.00 %
- Gastos generales: 13.00 %
- Beneficio industrial: 6.00 %
- IVA: 21.00 %

## R Revestimientos

### RT Cielorrasos en interiores

#### RTP Prefabricados de yeso

**RTP035** m Escalón múltiple de yeso, para solución perimetral de techo.
Escalón múltiple de yeso, de 5x5x5x120 cm, para solución perimetral de techo, asentado con cola para yeso. Incluso accesorios de fijación.
Incluye: Replanteo y trazado en los paramentos de la situación del escalón múltiple. Presentación y corte de las piezas. Humectación de la base de fijación. Extendido de la cola. Colocación y rejuntado de las piezas. Repasos de encuentros entre piezas, esquinas y rincones.
Criterio de cómputo de proyecto: Longitud medida según documentación gráfica de Proyecto.
Criterio de cómputo de obra: Se medirá la longitud realmente ejecutada según especificaciones de Proyecto.

| Código | Ud | Descripción | Rendimiento | Precio | Importe |
|---|---|---|---|---|---|
| mt12rea070a | m | Escalón múltiple de yeso, de 5x5x5x120 cm. (material) | 1.050 | 143.17 | 150.33 |
| mt09eyc030 | kg | Cola para yeso. (material) | 0.090 | 5.89 | 0.53 |
| mo035 | h | Oficial colocador de cielorrasos continuos con moldura. (mano de obra) | 0.187 | 33952.66 | 6349.15 |
| % | % | Herramientas | 2 % | 6500.01 | 130.00 |
|  |  | Costes directos |  |  | 6630.01 |
