# Ángulo de yeso para escalón múltiple, para solución perimetral de techo

- Propiedad del archivo: CYPE INGENIEROS, S.A.
- Formato: FIEBDC-3/2002
- Ámbito geográfico: Argentina
- Divisa: ARS
- Costes indirectos: 3.00 %
- Gastos generales: 13.00 %
- Beneficio industrial: 6.00 %
- IVA: 21.00 %

## R Revestimientos

### RT Cielorrasos en interiores

#### RTP Prefabricados de yeso

**RTP036** Ud Ángulo de yeso para escalón múltiple, para solución perimetral de techo.
Ángulo cóncavo de yeso para escalón múltiple, escalones de 5x5 cm, 72,5 cm de ancho total y 16 cm de radio, para solución perimetral de techo, asentado con cola para yeso. Incluso accesorios de fijación.
Incluye: Replanteo de la pieza. Humectación de la base de fijación. Extendido de la cola. Colocación y rejuntado de la pieza. Repaso de encuentros entre piezas.
Criterio de cómputo de proyecto: Número de unidades previstas, según documentación gráfica de Proyecto.
Criterio de cómputo de obra: Se medirá el número de unidades realmente colocadas según especificaciones de Proyecto.

| Código | Ud | Descripción | Rendimiento | Precio | Importe |
|---|---|---|---|---|---|
| mt12rea075a | Ud | Ángulo cóncavo de yeso para escalón múltiple, escalones de 5x5 cm, 72,5 cm de ancho total y 16 cm de radio. (material) | 1.050 | 252.03 | 264.63 |
| mt09eyc030 | kg | Cola para yeso. (material) | 0.040 | 5.89 | 0.24 |
| mo035 | h | Oficial colocador de cielorrasos continuos con moldura. (mano de obra) | 0.175 | 33952.66 | 5941.72 |
| % | % | Herramientas | 2 % | 6206.59 | 124.13 |
|  |  | Costes directos |  |  | 6330.72 |
