# Pieza de yeso para luz indirecta, para solución perimetral de techo

- Propiedad del archivo: CYPE INGENIEROS, S.A.
- Formato: FIEBDC-3/2002
- Ámbito geográfico: Argentina
- Divisa: ARS
- Costes indirectos: 3.00 %
- Gastos generales: 13.00 %
- Beneficio industrial: 6.00 %
- IVA: 21.00 %

## R Revestimientos

### RT Cielorrasos en interiores

#### RTP Prefabricados de yeso

**RTP050** m Pieza de yeso para luz indirecta, para solución perimetral de techo.
Bandeja de yeso de luz indirecta, de 17,4x10,4x121 cm, para solución perimetral de techo, recibida con cola para yeso. Incluso accesorios de fijación.
Incluye: Replanteo y trazado en los paramentos de la situación de las piezas. Presentación y corte de las piezas. Humectación de la base de fijación. Extendido de la cola. Colocación y rejuntado de las piezas. Repasos de encuentros entre piezas, esquinas y rincones.
Criterio de cómputo de proyecto: Longitud medida según documentación gráfica de Proyecto.
Criterio de cómputo de obra: Se medirá la longitud realmente ejecutada según especificaciones de Proyecto.

| Código | Ud | Descripción | Rendimiento | Precio | Importe |
|---|---|---|---|---|---|
| mt12rea090a | m | Bandeja de yeso de luz indirecta, de 17,4x10,4x121 cm. (material) | 1.050 | 112.74 | 118.38 |
| mt09eyc030 | kg | Cola para yeso. (material) | 0.200 | 5.89 | 1.18 |
| mo035 | h | Oficial colocador de cielorrasos continuos con moldura. (mano de obra) | 0.200 | 33952.66 | 6790.53 |
| % | % | Herramientas | 2 % | 6910.09 | 138.20 |
|  |  | Costes directos |  |  | 7048.29 |
