# Columna mesa de yeso

- Propiedad del archivo: CYPE INGENIEROS, S.A.
- Formato: FIEBDC-3/2002
- Ámbito geográfico: Argentina
- Divisa: ARS
- Costes indirectos: 3.00 %
- Gastos generales: 13.00 %
- Beneficio industrial: 6.00 %
- IVA: 21.00 %

## R Revestimientos

### RT Cielorrasos en interiores

#### RTP Prefabricados de yeso

**RTP320** Ud Columna mesa de yeso.
Columna mesa, de yeso, de 42,5x29,2x29,2 cm, fuste de 20 cm de diámetro, recibida con cola para yeso. Incluso accesorios de fijación.
Incluye: Replanteo de la pieza. Humectación de la base de fijación. Extendido de la cola. Colocación y rejuntado de la pieza.
Criterio de cómputo de proyecto: Número de unidades previstas, según documentación gráfica de Proyecto.
Criterio de cómputo de obra: Se medirá el número de unidades realmente colocadas según especificaciones de Proyecto.

| Código | Ud | Descripción | Rendimiento | Precio | Importe |
|---|---|---|---|---|---|
| mt12rea290a | Ud | Columna mesa, de yeso, de 42,5x29,2x29,2 cm, fuste de 20 cm de diámetro. (material) | 1.050 | 1406.72 | 1477.06 |
| mt09eyc030 | kg | Cola para yeso. (material) | 0.190 | 5.89 | 1.12 |
| mo035 | h | Oficial colocador de cielorrasos continuos con moldura. (mano de obra) | 0.212 | 33952.66 | 7197.96 |
| % | % | Herramientas | 2 % | 8676.14 | 173.52 |
|  |  | Costes directos |  |  | 8849.66 |
