# Bacha bajo mesada, de porcelana sanitaria, "ROCA"

- Propiedad del archivo: CYPE INGENIEROS, S.A.
- Formato: FIEBDC-3/2002
- Ámbito geográfico: Argentina
- Divisa: ARS
- Costes indirectos: 3.00 %
- Gastos generales: 13.00 %
- Beneficio industrial: 6.00 %
- IVA: 21.00 %

## S Señalización y equipamiento

### SA Artefactos sanitarios

#### SAL Bachas

**SAL020** Ud Bacha bajo mesada, de porcelana sanitaria, "ROCA".
Bacha de porcelana sanitaria, bajo mesada, modelo Berna "ROCA", color Blanco, de 560x420 mm, equipado con grifería monomando de repisa para bacha, con cartucho cerámico y limitador de caudal a 6 l/min, acabado cromado, modelo Thesis, y desagüe, acabado cromado. Incluso juego de fijación y silicona para sellado de juntas.
Criterio de valoración económica: El precio no incluye la mesada.
Incluye: Replanteo. Colocación y fijación del aparato. Montaje del desagüe. Conexión a la red de evacuación. Montaje de la grifería. Conexión a las redes de agua fría y caliente. Comprobación de su correcto funcionamiento. Sellado de juntas.
Criterio de cómputo de proyecto: Número de unidades previstas, según documentación gráfica de Proyecto.
Criterio de cómputo de obra: Se medirá el número de unidades realmente colocadas según especificaciones de Proyecto.

| Código | Ud | Descripción | Rendimiento | Precio | Importe |
|---|---|---|---|---|---|
| mt30lpr020a | Ud | Bacha de porcelana sanitaria, bajo mesada, modelo Berna "ROCA", color Blanco, de 560x420 mm, con juego de fijación. (material) | 1.000 | 138074.82 | 138074.82 |
| mt31gmo101a | Ud | Grifería monomando de repisa para bacha, con cartucho cerámico y limitador de caudal a 6 l/min, acabado cromado, modelo Thesis "ROCA", con tragacadenilla y enlaces de alimentación flexibles. (material) | 1.000 | 309247.48 | 309247.48 |
| mt36www005d | Ud | Acoplamiento a pared acodado con plafón, ABS, serie B, acabado cromado, para evacuación de aguas residuales (a baja y alta temperatura) en el interior de los edificios, enlace mixto de 1 1/4"x40 mm de diámetro, con válvula de desagüe. (material) | 1.000 | 884.12 | 884.12 |
| mt30lla010 | Ud | Llave de regulación de 1/2", para bacha o bidé, acabado cromado. (material) | 2.000 | 24262.19 | 48524.38 |
| mt30www005 | Ud | Cartucho de 300 ml de silicona ácida monocomponente, fungicida, para sellado de juntas en ambientes húmedos. (material) | 0.012 | 8955.05 | 107.46 |
| mo008 | h | Oficial plomero. (mano de obra) | 1.589 | 34893.33 | 55445.50 |
| % | % | Herramientas | 2 % | 552283.76 | 11045.68 |
|  |  | Costes directos |  |  | 563329.44 |
