# Mesada de tablero aglomerado hidrófugo

- Propiedad del archivo: CYPE INGENIEROS, S.A.
- Formato: FIEBDC-3/2002
- Ámbito geográfico: Argentina
- Divisa: ARS
- Costes indirectos: 3.00 %
- Gastos generales: 13.00 %
- Beneficio industrial: 6.00 %
- IVA: 21.00 %

## S Señalización y equipamiento

### SN Mesadas

#### SNM De madera

**SNM010** Ud Mesada de tablero aglomerado hidrófugo.
Mesada de tablero aglomerado hidrófugo con superficie revestida de formica color crema o blanco, parte inferior forrada de material neutro y canto frontal de una sola hoja de estratificado de 350x62x3 cm, apoyada en los muebles bajos de cocina en la que irá encajada la pileta. Incluso material auxiliar para anclaje de mesada y masilla para el sellado de juntas.
Incluye: Replanteo y trazado en el paramento de la situación de la mesada. Colocación y fijación de los elementos de soporte. Colocación, ajuste y fijación de la mesada sobre los elementos soporte. Colocación del zócalo perimetral. Sellado y masillado de encuentros. Limpieza de los restos sobrantes.
Criterio de cómputo de proyecto: Número de unidades previstas, según documentación gráfica de Proyecto. No se han duplicado esquinas en el cómputo de la longitud de la mesada.
Criterio de cómputo de obra: Se medirá el número de unidades realmente ejecutadas según especificaciones de Proyecto.

| Código | Ud | Descripción | Rendimiento | Precio | Importe |
|---|---|---|---|---|---|
| mt19ema010a | m | Mesada para cocina de tablero aglomerado hidrófugo, 62x3 cm, con superficie revestida de formica color crema o blanco, parte inferior forrada de material neutro y canto frontal de una sola hoja de estratificado, incluso copete, embellecedor y remates. (material) | 3.500 | 815.95 | 2855.83 |
| mt19ewa010i | Ud | Formación de hueco, en mesada de tablero aglomerado. (material) | 1.000 | 246.34 | 246.34 |
| mt19ewa020 | Ud | Material auxiliar para anclaje de mesada. (material) | 3.500 | 167.07 | 584.75 |
| mt32war010 | kg | Sellador elástico de poliuretano monocomponente para juntas. (material) | 0.047 | 169.39 | 7.96 |
| op00ato010 |  | Atornillador. | 1.000 | 0.00 | 0.00 |
| op00tro010 |  | Tronzador. | 1.000 | 0.00 | 0.00 |
| op00fre010 |  | Fresadora. | 1.000 | 0.00 | 0.00 |
| op00sie010 |  | Sierra de calar. | 1.000 | 0.00 | 0.00 |
| op00tal010 |  | Taladro. | 1.000 | 0.00 | 0.00 |
| mo017 | h | Oficial carpintero. (mano de obra) | 1.045 | 34452.39 | 36002.75 |
| mo058 | h | Medio oficial carpintero. (mano de obra) | 1.226 | 25540.86 | 31313.09 |
| % | % | Herramientas | 2 % | 71010.72 | 1420.21 |
|  |  | Costes directos |  |  | 72430.93 |
