# Mesada de piedra natural

- Propiedad del archivo: CYPE INGENIEROS, S.A.
- Formato: FIEBDC-3/2002
- Ámbito geográfico: Argentina
- Divisa: ARS
- Costes indirectos: 3.00 %
- Gastos generales: 13.00 %
- Beneficio industrial: 6.00 %
- IVA: 21.00 %

## S Señalización y equipamiento

### SN Mesadas

#### SNP De piedra natural

**SNP010** Ud Mesada de piedra natural.
Mesada de granito nacional, Blanco Cristal pulido, de 350 cm de longitud, 60 cm de ancho y 2 cm de espesor, canto simple recto, con los bordes ligeramente biselados, formación de 1 hueco con sus cantos pulidos, y copete perimetral de 5 cm de altura y 2 cm de espesor, con el borde recto. Incluso material auxiliar para anclaje de mesada y masilla para el sellado de juntas.
Incluye: Replanteo y trazado de la mesada. Colocación y fijación de los soportes y anclajes. Colocación, ajuste y fijación de las piezas que componen la mesada. Resolución de esquinas y encuentros. Colocación de copete perimetral. Sellado de juntas. Limpieza de los restos sobrantes.
Criterio de cómputo de proyecto: Número de unidades previstas, según documentación gráfica de Proyecto. No se han duplicado esquinas en el cómputo de la longitud de la mesada.
Criterio de cómputo de obra: Se medirá el número de unidades realmente ejecutadas según especificaciones de Proyecto.

| Código | Ud | Descripción | Rendimiento | Precio | Importe |
|---|---|---|---|---|---|
| mt19egn010a | m² | Mesada de granito nacional, Blanco Cristal pulido, de 2 cm de espesor. (material) | 2.275 | 2147.14 | 4884.74 |
| mt19ewa030aaa | m | Formación de canto simple recto con los bordes ligeramente biselados, en mesada de piedra natural. (material) | 4.700 | 78.80 | 370.36 |
| mt19ewa040a | m | Formación de canto recto en copete de piedra natural, para el encuentro entre la mesada y el paramento vertical. (material) | 3.500 | 78.80 | 275.80 |
| mt19ewa010d | Ud | Formación de hueco con los cantos pulidos, en mesada de granito. (material) | 1.000 | 615.71 | 615.71 |
| mt19ewa020 | Ud | Material auxiliar para anclaje de mesada. (material) | 3.500 | 167.07 | 584.75 |
| mt32war010 | kg | Sellador elástico de poliuretano monocomponente para juntas. (material) | 0.047 | 169.39 | 7.96 |
| op00ato010 |  | Atornillador. | 1.000 | 0.00 | 0.00 |
| op00amo010 |  | Amoladora o radial. | 1.000 | 0.00 | 0.00 |
| op00sie030 |  | Sierra de disco de diamante, para mesa de trabajo, de corte húmedo. | 1.000 | 0.00 | 0.00 |
| op00tal010 |  | Taladro. | 1.000 | 0.00 | 0.00 |
| mo011 | h | Oficial montador. (mano de obra) | 4.599 | 34893.33 | 160474.42 |
| mo080 | h | Medio oficial montador. (mano de obra) | 4.832 | 25378.93 | 122630.99 |
| % | % | Herramientas | 2 % | 289844.73 | 5796.89 |
|  |  | Costes directos |  |  | 295641.62 |
