# Sistema de elevación con electrobomba sumergible

- Propiedad del archivo: CYPE INGENIEROS, S.A.
- Formato: FIEBDC-3/2002
- Ámbito geográfico: Argentina
- Divisa: ARS
- Costes indirectos: 3.00 %
- Gastos generales: 13.00 %
- Beneficio industrial: 6.00 %
- IVA: 21.00 %

## U Urbanización interior del lote

### UA Alcantarillado

#### UAB Bombas de achique

**UAB010** Ud Sistema de elevación con electrobomba sumergible.
Electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y tablero eléctrico con doble condensador e interruptor automático magnetotérmico, kit de descenso y anclaje automático; conectada a conducto de impulsión de aguas residuales realizado con caño de PVC. Incluso accesorios, uniones y piezas especiales para la instalación de la electrobomba.
Incluye: Replanteo. Colocación de la bomba. Colocación y fijación de cañerías y accesorios.
Criterio de cómputo de proyecto: Número de unidades previstas, según documentación gráfica de Proyecto.
Criterio de cómputo de obra: Se medirá el número de unidades realmente ejecutadas según especificaciones de Proyecto.

| Código | Ud | Descripción | Rendimiento | Precio | Importe |
|---|---|---|---|---|---|
| mt36bse150aaa | Ud | Electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y tablero eléctrico con doble condensador e interruptor automático magnetotérmico. (material) | 1.000 | 24587.15 | 24587.15 |
| mt36bse007a | Ud | Kit de descenso y anclaje automático para electrobomba sumergible, de hierro fundido. (material) | 1.000 | 4625.46 | 4625.46 |
| mt36bse006a | Ud | Regulador de nivel para aguas limpias, con cable de 3 m. (material) | 1.000 | 351.63 | 351.63 |
| mt36bom050a | m | Conducto de impulsión de aguas residuales realizado con caño de PVC para presión de 6 atm, de 40 mm de diámetro, con extremo abocardado. (material) | 2.000 | 28.48 | 56.96 |
| mt36bom051a | Ud | Repercusión, por m de cañería, de accesorios, uniones y piezas especiales para caño de PVC para presión de 6 atm, de 40 mm de diámetro. (material) | 2.000 | 8.54 | 17.08 |
| mt37vre010b | Ud | Válvula de retención, con rosca GAS de 1 1/2". (material) | 1.000 | 1659.64 | 1659.64 |
| mt37svc010l | Ud | Válvula de compuerta de latón fundido, para roscar, de 1 1/2". (material) | 1.000 | 305.00 | 305.00 |
| mt36bom020 | Ud | Accesorios para instalación de bomba sumergible portátil, para achique de aguas, instalada en cámara de inspección enterrada y conexión a la red de evacuación. (material) | 1.000 | 353.84 | 353.84 |
| mt36bom060b | Ud | Conexión a la red eléctrica de bomba sumergible portátil, para achique de aguas, instalada en cámara de inspección enterrada. (material) | 1.000 | 78.80 | 78.80 |
| mo008 | h | Oficial plomero. (mano de obra) | 0.931 | 34893.33 | 32485.69 |
| mo107 | h | Medio oficial plomero. (mano de obra) | 0.931 | 25332.66 | 23584.71 |
| mo003 | h | Oficial electricista. (mano de obra) | 0.908 | 34893.33 | 31683.14 |
| % | % | Herramientas | 2 % | 119789.10 | 2395.78 |
|  |  | Costes directos |  |  | 122184.88 |
