# Equipo de depuración

- Propiedad del archivo: CYPE INGENIEROS, S.A.
- Formato: FIEBDC-3/2002
- Ámbito geográfico: Argentina
- Divisa: ARS
- Costes indirectos: 3.00 %
- Gastos generales: 13.00 %
- Beneficio industrial: 6.00 %
- IVA: 21.00 %

## U Urbanización interior del lote

### UP Piletas

#### UPD Equipos de depuración

**UPD010** Ud Equipo de depuración.
Equipo completo de depuración para pileta de 8x4x1,5 m (volumen 48 m³), constituido por: EQUIPO DE FILTRACIÓN construido en poliéster reforzado con fibra de vidrio, colector de plástico, válvulas de mariposa para filtrado y lavado, prefiltros de cabello, cestos coladores, bombas centrífugas, motores eléctricos, manómetros; CIRCUITO CERRADO DE TUBERÍAS DE PVC alrededor de la pileta y enlace del filtro con el grupo motobomba y ACCESORIOS constituidos por: 1 sumidero de fondo antitorbellino de poliéster, 3 boquillas de impulsión de ABS y 2 skimmers de ABS.
Incluye: Colocación y fijación del equipo. Instalación de conducciones. Colocación y fijación de accesorios y piezas especiales. Comprobación del correcto funcionamiento de la instalación.
Criterio de cómputo de proyecto: Número de unidades previstas, según documentación gráfica de Proyecto.
Criterio de cómputo de obra: Se medirá el número de unidades realmente ejecutadas según especificaciones de Proyecto.

| Código | Ud | Descripción | Rendimiento | Precio | Importe |
|---|---|---|---|---|---|
| mt47ped010a | Ud | Equipo de filtración completo para pileta de 8x4x1,5 m (volumen 48 m³). (material) | 1.000 | 63945.03 | 63945.03 |
| mt47ped020a | Ud | Circuito de cañerías, válvulas y accesorios para pileta de 8x4x1,5 m (volumen 48 m³). (material) | 1.000 | 13759.27 | 13759.27 |
| mt47ped030a | Ud | Skimmer con boca estándar, de resinas termoplásticas de ABS, color blanco, con tapa circular, flotador de compuerta, clapeta para regulación de caudal y cesto recogehojas, incluso piezas de conexión. (material) | 2.000 | 1638.90 | 3277.80 |
| mt47ped040a | Ud | Boquilla de impulsión, de resinas termoplásticas de ABS, color blanco, para embadurnar a caño de 50 mm de diámetro. (material) | 3.000 | 144.01 | 432.03 |
| mt47ped050f | Ud | Sumidero cuadrado de pileta, de resinas termoplásticas de ABS, de 210x210 mm, color blanco, de salida horizontal de 50 mm de diámetro, con rejilla plana de resinas termoplásticas de ABS. (material) | 1.000 | 601.74 | 601.74 |
| mt47ped070 | Ud | Bridas, juntas y material auxiliar. (material) | 1.000 | 175.04 | 175.04 |
| mo008 | h | Oficial plomero. (mano de obra) | 20.609 | 34893.33 | 719116.64 |
| mo107 | h | Medio oficial plomero. (mano de obra) | 20.609 | 25332.66 | 522080.79 |
| mo003 | h | Oficial electricista. (mano de obra) | 2.425 | 34893.33 | 84616.33 |
| mo102 | h | Medio oficial electricista. (mano de obra) | 2.425 | 25332.66 | 61431.70 |
| % | % | Herramientas | 2 % | 1469436.37 | 29388.73 |
|  |  | Costes directos |  |  | 1498825.10 |
