# Salvavidas

- Propiedad del archivo: CYPE INGENIEROS, S.A.
- Formato: FIEBDC-3/2002
- Ámbito geográfico: Argentina
- Divisa: ARS
- Costes indirectos: 3.00 %
- Gastos generales: 13.00 %
- Beneficio industrial: 6.00 %
- IVA: 21.00 %

## U Urbanización interior del lote

### UP Piletas

#### UPE Equipamiento exterior

**UPE070** Ud Salvavidas.
Salvavidas para pileta, de plástico, color naranja, de 730 mm de diámetro.
Incluye: Montaje y fijación de los componentes.
Criterio de cómputo de proyecto: Número de unidades previstas, según documentación gráfica de Proyecto.
Criterio de cómputo de obra: Se medirá el número de unidades realmente ejecutadas según especificaciones de Proyecto.

| Código | Ud | Descripción | Rendimiento | Precio | Importe |
|---|---|---|---|---|---|
| mt47pep070a | Ud | Salvavidas para pileta, de plástico, color naranja, de 730 mm de diámetro. (material) | 1.000 | 3241.09 | 3241.09 |
| mo080 | h | Medio oficial montador. (mano de obra) | 0.061 | 25378.93 | 1548.11 |
| % | % | Herramientas | 2 % | 4789.20 | 95.78 |
|  |  | Costes directos |  |  | 4884.98 |
