# Trampolín

- Propiedad del archivo: CYPE INGENIEROS, S.A.
- Formato: FIEBDC-3/2002
- Ámbito geográfico: Argentina
- Divisa: ARS
- Costes indirectos: 3.00 %
- Gastos generales: 13.00 %
- Beneficio industrial: 6.00 %
- IVA: 21.00 %

## U Urbanización interior del lote

### UP Piletas

#### UPE Equipamiento exterior

**UPE090** Ud Trampolín.
Trampolín para pileta, de resina de poliéster y fibra de vidrio, de 1,60 m de longitud y 0,45 m de ancho, fijado a una superficie soporte (no incluida en este precio). Incluso anclajes, topes, embellecedores, juntas, tarugos y tornillos y elementos de anclaje.
Incluye: Montaje y fijación de los componentes.
Criterio de cómputo de proyecto: Número de unidades previstas, según documentación gráfica de Proyecto.
Criterio de cómputo de obra: Se medirá el número de unidades realmente ejecutadas según especificaciones de Proyecto.

| Código | Ud | Descripción | Rendimiento | Precio | Importe |
|---|---|---|---|---|---|
| mt47pep090a | Ud | Trampolín para pileta, de resina de poliéster y fibra de vidrio, de 1,6 m de longitud y 0,45 m de ancho, con anclajes. (material) | 1.000 | 15639.79 | 15639.79 |
| mt09reh330 | kg | Mortero de resina epoxi con arena de sílice, de endurecimiento rápido, para relleno de anclajes. (material) | 0.200 | 84.06 | 16.81 |
| mo041 | h | Oficial albañil especializado en trabajos de mampostería de obra civil. (mano de obra) | 3.031 | 33952.66 | 102910.51 |
| mo087 | h | Medio oficial albañil especializado en trabajos de mampostería de obra civil. (mano de obra) | 2.425 | 25378.93 | 61543.91 |
| % | % | Herramientas | 2 % | 180111.02 | 3602.22 |
|  |  | Costes directos |  |  | 183713.24 |
