# Tablero eléctrico para iluminación de pileta

- Propiedad del archivo: CYPE INGENIEROS, S.A.
- Formato: FIEBDC-3/2002
- Ámbito geográfico: Argentina
- Divisa: ARS
- Costes indirectos: 3.00 %
- Gastos generales: 13.00 %
- Beneficio industrial: 6.00 %
- IVA: 21.00 %

## U Urbanización interior del lote

### UP Piletas

#### UPI Equipos de iluminación

**UPI010** Ud Tablero eléctrico para iluminación de pileta.
Tablero eléctrico para iluminación de pileta, con transformador eléctrico de 300 W y 230/12 V, para la alimentación de 1 foco, con las protecciones necesarias y conexión de tierra.
Incluye: Colocación de la caja para el cuadro. Montaje de los componentes. Comprobación de su correcto funcionamiento.
Criterio de cómputo de proyecto: Número de unidades previstas, según documentación gráfica de Proyecto.
Criterio de cómputo de obra: Se medirá el número de unidades realmente ejecutadas según especificaciones de Proyecto.

| Código | Ud | Descripción | Rendimiento | Precio | Importe |
|---|---|---|---|---|---|
| mt47pil010a | Ud | Tablero eléctrico para iluminación de pileta, con transformador eléctrico de 300 W y 230/12 V, para la alimentación de 1 foco, con las protecciones necesarias y conexión de tierra. (material) | 1.000 | 9891.93 | 9891.93 |
| mt34www011 | Ud | Material auxiliar para instalación de aparatos de iluminación. (material) | 1.000 | 1074.60 | 1074.60 |
| mo003 | h | Oficial electricista. (mano de obra) | 1.212 | 34893.33 | 42290.72 |
| mo102 | h | Medio oficial electricista. (mano de obra) | 1.212 | 25332.66 | 30703.18 |
| % | % | Herramientas | 2 % | 83960.43 | 1679.21 |
|  |  | Costes directos |  |  | 85639.64 |
