# Electroválvula

- Propiedad del archivo: CYPE INGENIEROS, S.A.
- Formato: FIEBDC-3/2002
- Ámbito geográfico: Argentina
- Divisa: ARS
- Costes indirectos: 3.00 %
- Gastos generales: 13.00 %
- Beneficio industrial: 6.00 %
- IVA: 21.00 %

## U Urbanización interior del lote

### UR Riego

#### URM Automatización

**URM010** Ud Electroválvula.
Electroválvula para riego, cuerpo de PVC y polipropileno, conexiones roscadas, de 1" de diámetro, alimentación del solenoide a 24 Vca, con posibilidad de apertura manual y regulador de caudal, con cámara de inspección de plástico provista de tapa. Incluso accesorios de conexión a la cañería de abastecimiento y distribución, excavación y relleno posterior. Totalmente montada y conexionada.
Incluye: Replanteo de la cámara de inspección. Excavación con medios manuales. Colocación de la cámara de inspección prefabricada. Alojamiento de la electroválvula. Realización de conexiones hidráulicas de la electroválvula a la cañería de abastecimiento y distribución. Conexión eléctrica con el cable de alimentación.
Criterio de cómputo de proyecto: Número de unidades previstas, según documentación gráfica de Proyecto.
Criterio de cómputo de obra: Se medirá el número de unidades realmente ejecutadas según especificaciones de Proyecto.

| Código | Ud | Descripción | Rendimiento | Precio | Importe |
|---|---|---|---|---|---|
| mt48ele010a | Ud | Electroválvula para riego, cuerpo de PVC y polipropileno, conexiones roscadas, de 1" de diámetro, alimentación del solenoide a 24 Vca, con posibilidad de apertura manual y regulador de caudal. (material) | 1.000 | 513.73 | 513.73 |
| mt48wwg010a | Ud | Cámara de inspección de plástico, con tapa y sin fondo, de 30x30x30 cm, para alojamiento de válvulas en sistemas de riego. (material) | 1.000 | 1366.55 | 1366.55 |
| mo008 | h | Oficial plomero. (mano de obra) | 0.234 | 34893.33 | 8165.04 |
| mo107 | h | Medio oficial plomero. (mano de obra) | 0.234 | 25332.66 | 5927.84 |
| mo003 | h | Oficial electricista. (mano de obra) | 0.117 | 34893.33 | 4082.52 |
| % | % | Herramientas | 2 % | 20055.68 | 401.11 |
|  |  | Costes directos |  |  | 20456.79 |
