# Estación depuradora biológica de aguas residuales

- Propiedad del archivo: CYPE INGENIEROS, S.A.
- Formato: FIEBDC-3/2002
- Ámbito geográfico: Argentina
- Divisa: ARS
- Costes indirectos: 3.00 %
- Gastos generales: 13.00 %
- Beneficio industrial: 6.00 %
- IVA: 21.00 %

## U Urbanización interior del lote

### US Depuración de aguas residuales domésticas

#### USE Estaciones depuradoras

**USE012** Ud Estación depuradora biológica de aguas residuales, tecnología VFL, capacidad para 30 a 100 usuarios (H.E.), carga media de materia orgánica contaminante (DBO5) de 6 kg/día y caudal máximo de agua depurada de 13500 litros/día.
Estación depuradora biológica de aguas residuales, tecnología VFL, capacidad para 30 a 100 usuarios (H.E.), carga media de materia orgánica contaminante (DBO5) de 6 kg/día y caudal máximo de agua depurada de 13500 litros/día, equipada con una estación de bombeo, un reactor biológico tipo AT, un compresor y un depósito de fangos. Totalmente instalada y en funcionamiento, sin incluir la excavación, la nivelación ni el relleno del trasdós.
Incluye: Replanteo. Colocación de la estación depuradora. Conexionado con las redes de conducción de agua, de desagües cloacales y pluviales y eléctrica. Puesta en marcha.
Criterio de cómputo de proyecto: Número de unidades previstas, según documentación gráfica de Proyecto.
Criterio de cómputo de obra: Se medirá el número de unidades realmente ejecutadas según especificaciones de Proyecto.

| Código | Ud | Descripción | Rendimiento | Precio | Importe |
|---|---|---|---|---|---|
| mt46edb010k | Ud | Estación depuradora biológica de aguas residuales, tecnología VFL, capacidad para 30 a 100 usuarios (H.E.), carga media de materia orgánica contaminante (DBO5) de 6 kg/día y caudal máximo de agua depurada de 13500 litros/día, equipada con una estación de bombeo, un reactor biológico tipo AT, un compresor y un depósito de fangos. (material) | 1.000 | 315478.93 | 315478.93 |
| mq04cag010a | h | Camión con grúa de hasta 6 t. (maquinaria) | 1.159 | 1111.62 | 1288.37 |
| mo008 | h | Oficial plomero. (mano de obra) | 9.676 | 457.60 | 4427.74 |
| mo107 | h | Medio oficial plomero. (mano de obra) | 9.676 | 331.20 | 3204.69 |
| mo003 | h | Oficial electricista. (mano de obra) | 2.419 | 457.60 | 1106.93 |
| mo102 | h | Medio oficial electricista. (mano de obra) | 2.419 | 331.20 | 801.17 |
| % | % | Herramientas | 2 % | 326307.83 | 6526.16 |
|  |  | Costes directos |  |  | 332833.99 |
