# Puerta cancela en vallado de lote

- Propiedad del archivo: CYPE INGENIEROS, S.A.
- Formato: FIEBDC-3/2002
- Ámbito geográfico: Argentina
- Divisa: ARS
- Costes indirectos: 3.00 %
- Gastos generales: 13.00 %
- Beneficio industrial: 6.00 %
- IVA: 21.00 %

## U Urbanización interior del lote

### UV Cerramientos exteriores

#### UVP Puertas

**UVP010** Ud Puerta cancela en vallado de lote.
Puerta cancela de chapa de acero galvanizado, acabado lacado, de una hoja de abrir, dimensiones 300x200 cm, perfiles rectangulares en marco zócalo inferior realizado con chapa acanalada de 1,2 mm de espesor a dos caras, para acceso de vehículos. Apertura manual. Incluso bisagras o anclajes metálicos laterales de los bastidores, armadura portante de la cancela y recibidos a obra, elementos de anclaje, herrajes de seguridad y cierre, acabado con imprimación antioxidante y accesorios.
Incluye: Replanteo. Colocación y montaje del poste de fijación. Instalación de la puerta cancela. Colado del hormigón. Montaje del sistema de apertura. Montaje del sistema de accionamiento. Repaso y engrase de mecanismos.
Criterio de cómputo de proyecto: Número de unidades previstas, según documentación gráfica de Proyecto.
Criterio de cómputo de obra: Se medirá el número de unidades realmente ejecutadas según especificaciones de Proyecto.

| Código | Ud | Descripción | Rendimiento | Precio | Importe |
|---|---|---|---|---|---|
| mt10hmf080Ge | m³ | Hormigón masivo H-25, clase de exposición ambiental A1, tamaño máximo del agregado 19 mm, consistencia muy plástica, elaborado, según CIRSOC 201 2005. (material) | 0.090 | 3262.40 | 293.62 |
| mt08aaa010a | m³ | Agua. (material) | 0.012 | 25.22 | 0.30 |
| mt01arg005a | t | Arena de cantera, para mortero preparado en obra. (material) | 0.098 | 283.70 | 27.80 |
| mt08cem000g | kg | Cemento gris en sacos. (material) | 15.000 | 4.84 | 72.60 |
| mt26vpc010a | m² | Puerta cancela metálica en valla exterior, para acceso de vehículos, una hoja de abrir, de chapa de acero galvanizado, acabado lacado con bisagras o anclajes metálicos laterales de los bastidores, armadura portante de la cancela, elementos de anclaje, herrajes de seguridad y cierre, acabado con imprimación antioxidante y accesorios. (material) | 6.000 | 5650.50 | 33903.00 |
| mq06hor010 | h | Hormigonera eléctrica con una capacidad de amasado de 160 l. (maquinaria) | 0.049 | 2426.58 | 118.90 |
| au00auh040 |  | Vibrador de hormigón, eléctrico. | 1.000 | 0.00 | 0.00 |
| mo041 | h | Oficial albañil especializado en trabajos de mampostería de obra civil. (mano de obra) | 3.957 | 33952.66 | 134350.68 |
| mo087 | h | Medio oficial albañil especializado en trabajos de mampostería de obra civil. (mano de obra) | 4.533 | 25378.93 | 115042.69 |
| mo018 | h | Oficial herrero. (mano de obra) | 1.295 | 34408.30 | 44558.75 |
| mo059 | h | Medio oficial herrero. (mano de obra) | 1.295 | 25436.75 | 32940.59 |
| % | % | Herramientas | 2 % | 361308.93 | 7226.18 |
|  |  | Costes directos |  |  | 368535.11 |
