# Ensayo de bloques para losa cerámicos

- Propiedad del archivo: CYPE INGENIEROS, S.A.
- Formato: FIEBDC-3/2002
- Ámbito geográfico: Argentina
- Divisa: ARS
- Costes indirectos: 3.00 %
- Gastos generales: 13.00 %
- Beneficio industrial: 6.00 %
- IVA: 21.00 %

## X Control de calidad y ensayos

### XL Materiales cerámicos

#### XLE Bloques para losa

**XLE010** Ud Ensayo de bloques para losa cerámicos.
Ensayos a realizar en laboratorio acreditado en el área técnica correspondiente, sobre una muestra de bloque para losa cerámico, tomada en obra, para la determinación de las siguientes características: resistencia a compresión.
Incluye: Desplazamiento a obra. Toma de muestras. Realización de ensayos. Redacción de informe de los resultados de los ensayos realizados.
Criterio de cómputo de proyecto: Ensayo a realizar, según documentación del Plan de control de calidad.
Criterio de cómputo de obra: Se medirá el número de ensayos realizados por laboratorio acreditado según especificaciones de Proyecto.

| Código | Ud | Descripción | Rendimiento | Precio | Importe |
|---|---|---|---|---|---|
| mt49des010 | Ud | Repercusión de desplazamiento a obra para la toma de muestras. (material) | 1.000 | 12.44 | 12.44 |
| mt49bvc060 | Ud | Toma en obra de muestras de bloques para losa cerámicos, cuyo peso no exceda de 50 kg. (material) | 1.000 | 538.31 | 538.31 |
| mt49bvc010 | Ud | Ensayo para determinar la resistencia a compresión de una muestra de bloques para losa cerámicos. (material) | 1.000 | 3122.11 | 3122.11 |
| mt49bvc050 | Ud | Informe de resultados de los ensayos realizados sobre una muestra de bloques para losa cerámicos (material) | 1.000 | 1614.93 | 1614.93 |
| % | % | Herramientas | 2 % | 5287.79 | 105.76 |
|  |  | Costes directos |  |  | 5393.55 |
