# Paralización del equipo completo para ejecución de pilotines

- Propiedad del archivo: CYPE Ingenieros S.A.
- Formato: FIEBDC-3/2016
- Programa: Generador de precios de la construcción. CYPE Ingenieros, S.A.
- Fecha: 29/01/2025
- Ámbito geográfico: Argentina
- Divisa: ARS
- Costes indirectos: 3 %
- Gastos generales: 13 %
- Beneficio industrial: 6 %
- IVA: 21 %

## C Fundaciones

### CP Profundas

#### CPM Pilotines

**CPM002** h Paralización del equipo completo para ejecución de pilotines.
Paralización del equipo completo para ejecución de pilotines, por causas ajenas a la empresa constructora, tales como falta de instrucciones, falta de prestaciones previstas, o fallos de recepción en los materiales.
Criterio de cómputo de proyecto: Tiempo estimado.
Criterio de cómputo de obra: Amortización en forma de alquiler por horas, según condiciones definidas en el contrato suscrito con la empresa suministradora.

| Código | Ud | Descripción | Rendimiento | Precio | Importe |
|---|---|---|---|---|---|
| mq03pva060a | Ud | Paralización del equipo completo en la ejecución de pilotines, por causas ajenas a la empresa suministradora. (maquinaria) | 1 | 135466.28 | 135466.280 |
| % | % | Herramientas | 2 % | 135466.280 | 2709.326 |
|  |  | Costes directos |  |  | 138175.606 |
