# Desmontaje de herrajes de puerta de entrada a vivienda

- Propiedad del archivo: CYPE Ingenieros S.A.
- Formato: FIEBDC-3/2016
- Programa: Generador de precios de la construcción. CYPE Ingenieros, S.A.
- Fecha: 02/06/2025
- Ámbito geográfico: Argentina
- Divisa: ARS
- Costes indirectos: 3 %
- Gastos generales: 13 %
- Beneficio industrial: 6 %
- IVA: 21 %

## D Demoliciones

### DL Carpintería, placares, vidrios y protecciones solares

#### DLP Puertas

**DLP030** Ud Desmontaje de herrajes de puerta de entrada a vivienda.
Desmontaje de herrajes de colgar, de cierre y de seguridad, en puerta de entrada a vivienda de carpintería de madera, con medios manuales, y carga manual sobre camión o contenedor.
Incluye: Desmontaje del elemento. Retirada y acopio del material desmontado. Limpieza de los restos de obra. Carga manual del material desmontado y restos de obra sobre camión o contenedor.
Criterio de cómputo de proyecto: Número de unidades previstas, según documentación gráfica de Proyecto.
Criterio de cómputo de obra: Se medirá el número de unidades realmente desmontadas según especificaciones de Proyecto.

| Código | Ud | Descripción | Rendimiento | Precio | Importe |
|---|---|---|---|---|---|
| mo058 | h | Medio oficial carpintero. (mano de obra) | 0.467 | 25540.86 | 11927.582 |
| % | % | Herramientas | 2 % | 11927.582 | 238.552 |
|  |  | Costes directos |  |  | 12166.134 |

Residuos:
- demolición: ruo170405 Hierro y acero. (componente de residuo); rendimiento 1.5 kg; Código LER 17 04 05; Masa del elemento 1 kg; Volumen 0.000476 m3
