# Desmontaje de enrastrelado de madera en techo inclinado

- Propiedad del archivo: CYPE Ingenieros S.A.
- Formato: FIEBDC-3/2016
- Programa: Generador de precios de la construcción. CYPE Ingenieros, S.A.
- Fecha: 29/01/2025
- Ámbito geográfico: Argentina
- Divisa: ARS
- Costes indirectos: 3 %
- Gastos generales: 13 %
- Beneficio industrial: 6 %
- IVA: 21 %

## D Demoliciones

### DQ Techos

#### DQF Formación de pendientes

**DQF040** m² Desmontaje de enrastrelado de madera en techo inclinado.
Desmontaje de enrastrelado simple de madera, situado a menos de 20 m de altura en techo inclinado a dos aguas con una pendiente media del 30%, con medios manuales, y carga manual sobre camión o contenedor.
Criterio de valoración económica: El precio incluye el desmontaje de los elementos de fijación.
Incluye: Desmontaje del elemento. Retirada y acopio del material desmontado. Limpieza de los restos de obra. Carga manual del material desmontado y restos de obra sobre camión o contenedor.
Criterio de cómputo de proyecto: Superficie medida según documentación gráfica de Proyecto.
Criterio de cómputo de obra: Se medirá la superficie realmente demolida según especificaciones de Proyecto.

| Código | Ud | Descripción | Rendimiento | Precio | Importe |
|---|---|---|---|---|---|
| mo113 | h | Ayudante de albañil especializado en trabajos de mampostería. (mano de obra) | 0.378 | 24452.14 | 9242.909 |
| % | % | Herramientas | 2 % | 9242.909 | 184.858 |
|  |  | Costes directos |  |  | 9427.767 |

Residuos:
- demolición: ruo170201 Madera. (componente de residuo); rendimiento 1.62 kg; Código LER 17 02 01; Masa del elemento 1 kg; Volumen 0.000909 m3
- demolición: ruo170405 Hierro y acero. (componente de residuo); rendimiento 0.2 kg; Código LER 17 04 05; Masa del elemento 1 kg; Volumen 0.000476 m3
