# Sistema de fachada "KNAUF" Aquapanel WM111C.es

- Propiedad del archivo: CYPE INGENIEROS, S.A.
- Formato: FIEBDC-3/2002
- Ámbito geográfico: Argentina
- Divisa: ARS
- Costes indirectos: 3.00 %
- Gastos generales: 13.00 %
- Beneficio industrial: 6.00 %
- IVA: 21.00 %

**FAR100** m² Sistema de fachada "KNAUF" Aquapanel WM111C.es, (12,5+75+5+15)/400, para su uso como hoja interior de fachada ventilada, formado por una placa Aquapanel Outdoor de 12,5 mm de espesor, atornillada desde el lado exterior a una estructura metálica de acero Z2 (Z275) galvanizado normal de canales horizontales de 75/40/0,7 mm GRC 0,70, anclados a la parte superior e inferior de las losas y montantes verticales de 75/50/0,70 mm GRC 0,70 con una modulación de 400 mm entre ejes, de canal a canal y disposición normal "N"; lámina altamente transpirable, impermeable al agua de lluvia, Tyvek Stucco Wrap, entre los perfiles y la placa exterior; dos placas que se atornillan desde el lado interior a los montantes (una placa tipo Standard (A) de 5 mm de espesor y una placa tipo Standard + Aluminio (BV) de 15 mm de espesor); preparado como soporte del revestimiento exterior de la fachada ventilada (no incluido en este precio).
Sistema de fachada "KNAUF" Aquapanel WM111C.es, para su uso como hoja interior de fachada ventilada, formado por una estructura metálica de acero Z2 (Z275) galvanizado normal de canales horizontales de 75/40/0,7 mm GRC 0,70 y montantes verticales de 75/50/0,70 mm GRC 0,70 con una modulación de 400 mm y disposición normal "N", sobre la que se atornillan una placa Aquapanel Outdoor de 12,5 mm de espesor desde el lado exterior y dos placas desde el lado interior (una placa tipo Standard (A) de 5 mm de espesor y una placa tipo Standard + Aluminio (BV) de 15 mm de espesor). Entre los perfiles y la placa exterior se colocará una lámina altamente transpirable, impermeable al agua de lluvia, Tyvek Stucco Wrap. Incluso banda acústica, pasta de agarre, tornillos, fijaciones mecánicas, pasta de juntas, mortero de juntas, cinta de juntas, perfiles de remate de PVC para formación de juntas de dilatación y protección de esquinas y rincones, ejecución de encuentros y puntos singulares y los trabajos necesarios para la formación de huecos. Totalmente terminado y preparado para soportar el revestimiento exterior (no incluido en este precio), que sea compatible con él y complete el cerramiento de fachada ventilada.
Incluye: Replanteo de la estructura metálica en suelo y techo. Nivelación y limpieza de la base. Colocación de la banda acústica. Colocación, aplomado y nivelación de marcos. Fijación de canales y montantes. Paso de instalaciones. Colocación de la impermeabilización. Colocación y atornillado de la placa exterior a la estructura. Tratamiento de huecos. Fijación de las placas interiores a la estructura. Enrasado y alisado con mortero y cinta de juntas. Colocación de cinta de juntas.
Criterio de cómputo de proyecto: Superficie medida según documentación gráfica de Proyecto, sin duplicar esquinas ni encuentros, deduciendo los huecos de superficie mayor de 2 m².
Criterio de cómputo de obra: Se medirá la superficie realmente ejecutada según especificaciones de Proyecto, sin duplicar esquinas ni encuentros, deduciendo los huecos de superficie mayor de 2 m², añadiendo a cambio la superficie de la parte interior del hueco, correspondiente al desarrollo de jambas y dinteles.

| Código | Ud | Descripción | Rendimiento | Precio | Importe |
|---|---|---|---|---|---|
| mt12pck020d | m | Banda acústica de dilatación autoadhesiva de espuma de poliuretano de celdas cerradas "KNAUF", de 3,2 mm de espesor y 95 mm de ancho, resistencia térmica 0,10 m²K/W, conductividad térmica 0,032 W/(mK). (material) | 1.200 | 4.20 | 5.04 |
| mt12pak020b | m | Canal 75/40/0,7 mm GRC 0,70 "KNAUF" de acero Z2 (Z275) galvanizado normal, para sistema Aquapanel Outdoor. (material) | 0.700 | 26.04 | 18.23 |
| mt12pak030ba | m | Montante 75/50/0,7 mm GRC 0,7 "KNAUF" de acero Z2 (Z275) galvanizado normal, para sistema Aquapanel Outdoor. (material) | 2.750 | 30.13 | 82.86 |
| mt15mkv010 | m² | Lámina altamente transpirable impermeable al agua de lluvia, de polietileno tejido no hilado, Tyvek StuccoWrap "KNAUF", de 0,22 mm de espesor y 82 g/m², de 0,03 m de espesor de aire equivalente frente a la difusión de vapor de agua, (Euroclase E de reacción al fuego), para colocar en sistemas de cerramientos y revestimientos de fachadas Aquapanel, suministrada en rollos de 1,50x75 m. (material) | 1.100 | 295.29 | 324.82 |
| mt12pak010b | m² | Placa de cemento Portland Aquapanel Outdoor "KNAUF" de 12,5x1200x2400 mm, revestida con una capa de fibra de vidrio embebida en ambas caras. (material) | 1.000 | 196.68 | 196.68 |
| mt12pak040d | Ud | Tornillo Aquapanel Maxi TB 4,2x25 "KNAUF". (material) | 20.000 | 0.44 | 8.80 |
| mt12psg220 | Ud | Fijación compuesta por tarugo y tornillo 5x27. (material) | 1.600 | 0.59 | 0.94 |
| mt12ppk010aa | m² | Placa de yeso laminado A / - 1200 / longitud / 12,5 / con los bordes longitudinales afinados, Standard "KNAUF"; Euroclase A2-s1, d0 de reacción al fuego. (material) | 1.000 | 34.67 | 34.67 |
| mt12ppk010db | m² | Placa de yeso laminado BV / - 1200 / longitud / 15 / con los bordes longitudinales afinados, Standard + Aluminio "KNAUF"; Euroclase A2-s1, d0 de reacción al fuego. (material) | 1.000 | 77.58 | 77.58 |
| mt12ptk010cc | Ud | Tornillo autoperforante TN "KNAUF" 3,5x25. (material) | 9.000 | 0.07 | 0.63 |
| mt12ptk010cf | Ud | Tornillo autoperforante TN "KNAUF" 3,5x45. (material) | 18.000 | 0.10 | 1.80 |
| mt12pik015d | kg | Pasta de agarre Perlfix "KNAUF", de fraguado rápido (30 minutos), Euroclase A1 de reacción al fuego, rango de temperatura de trabajo de 5 a 30°C, para aplicación manual. (material) | 0.100 | 4.45 | 0.45 |
| mt12pik010e | kg | Pasta de juntas Jointfiller 24H "KNAUF", Euroclase A2-s1, d0 de reacción al fuego, rango de temperatura de trabajo de 5 a 30°C, para aplicación manual con cinta de juntas. (material) | 0.500 | 7.63 | 3.82 |
| mt12pck010a | m | Cinta de juntas "KNAUF" de 50 mm de ancho. (material) | 1.600 | 0.30 | 0.48 |
| mt12pak060a | kg | Mortero de juntas Aquapanel Outdoor "KNAUF", color gris. (material) | 0.600 | 20.37 | 12.22 |
| mt12pak050 | m | Cinta de juntas Aquapanel Outdoor "KNAUF". (material) | 2.100 | 4.15 | 8.72 |
| mo052 | h | Oficial montador de sistemas de fachadas prefabricadas. (mano de obra) | 0.309 | 450.30 | 139.14 |
| mo099 | h | Medio oficial montador de sistemas de fachadas prefabricadas. (mano de obra) | 0.309 | 325.08 | 100.45 |
| mo053 | h | Oficial montador de mamparas y sistemas de placas. (mano de obra) | 0.309 | 450.30 | 139.14 |
| mo100 | h | Medio oficial montador de mamparas y sistemas de placas. (mano de obra) | 0.309 | 325.08 | 100.45 |
| % | % | Herramientas | 3 % | 1256.92 | 37.71 |
|  |  | Costes directos |  |  | 1294.63 |
