# Cerramiento acristalado con perfiles en "U" de vidrio impreso

- Propiedad del archivo: CYPE Ingenieros S.A.
- Formato: FIEBDC-3/2016
- Programa: Generador de precios de la construcción. CYPE Ingenieros, S.A.
- Fecha: 02/06/2025
- Ámbito geográfico: Argentina
- Divisa: ARS
- Costes indirectos: 3 %
- Gastos generales: 13 %
- Beneficio industrial: 6 %
- IVA: 21 %

## F Fachadas y tabiques

### FU Cerramientos acristalados y tabiques acristaladas

#### FUO Cerramientos acristalados con perfiles en "U" de vidrio impreso

**FUO010** m² Cerramiento acristalado con perfiles en "U" de vidrio impreso.
Cerramiento acristalado plano con perfiles en "U" de vidrio impreso translúcido sin armar, de 41+232+41 mm y 6 mm de espesor, colocados en peine para pared simple. Incluso bastidor, accesorios de montaje, perfiles de remate, silicona incolora para sellado de juntas y material auxiliar.
Incluye: Recibido del bastidor a obra. Colocación de los accesorios de montaje. Montaje de los perfiles en "U". Colocación de los perfiles de remate. Sellado de juntas.
Criterio de cómputo de proyecto: Superficie medida según documentación gráfica de Proyecto, sin duplicar esquinas ni encuentros, deduciendo los huecos de superficie mayor de 3 m².
Criterio de cómputo de obra: Se medirá la superficie realmente ejecutada según especificaciones de Proyecto, sin duplicar esquinas ni encuentros, deduciendo los huecos de superficie mayor de 3 m².

| Código | Ud | Descripción | Rendimiento | Precio | Importe |
|---|---|---|---|---|---|
| mt21vcg010a | m² | Vidrio impreso translúcido sin armar de perfil en "U", de 41+232+41 mm y 6 mm de espesor, con bastidor, perfiles de remate y accesorios de montaje. Y. (material) | 1.012 | 964.57 | 976.145 |
| mt21vva015a | Ud | Cartucho de 310 ml de silicona neutra, incolora, dureza Shore A aproximada de 23, según ISO 868 y recuperación elástica >=80%, según ISO 7389. (material) | 0.58 | 90.97 | 52.763 |
| mt21vva021 | Ud | Material auxiliar para la colocación de vidrios. (material) | 2 | 19.86 | 39.720 |
| mo055 | h | Oficial colocador de vidrios. (mano de obra) | 0.733 | 36142.68 | 26492.584 |
| mo110 | h | Medio oficial colocador de vidrios. (mano de obra) | 0.733 | 26986.79 | 19781.317 |
| % | % | Herramientas | 2 % | 47342.529 | 946.851 |
|  |  | Costes directos |  |  | 48289.380 |

Residuos:
- colocación: mt21vcg010a; factor de residuo 0.00842585
- colocación: mt21vva015a; factor de residuo 0.06

## Recursos

**mt21vcg010a** m² Vidrio impreso translúcido sin armar de perfil en "U"
Datos técnicos: Coste energético 274.151 MJ; Emisión de CO2 20.314 kg; Código LER 17 02 02; Masa del elemento 19.5 kg; Volumen 0.0195 m3
Residuos:
- embalaje: re170604 Materiales de aislamiento distintos de los especificados en los códigos 17 06 01 y 17 06 03. (componente de residuo); rendimiento 0.014 kg; Código LER 17 06 04; Masa del elemento 1 kg; Volumen 0.001667 m3

**mt21vva015a** Ud Cartucho de 310 ml de silicona neutra
Datos técnicos: Coste energético 87.088 MJ; Emisión de CO2 3.667 kg; Código LER 17 09 04; Masa del elemento 0.45 kg; Volumen 0.0003 m3
Residuos:
- embalaje: re170203 Plástico. (componente de residuo); rendimiento 0.1 kg; Código LER 17 02 03; Masa del elemento 1 kg; Volumen 0.001667 m3
