# Anclaje mecánico en hormigón

- Propiedad del archivo: CYPE Ingenieros S.A.
- Formato: FIEBDC-3/2016
- Programa: Generador de precios de la construcción. CYPE Ingenieros, S.A.
- Fecha: 02/06/2025
- Ámbito geográfico: Argentina
- Divisa: ARS
- Costes indirectos: 3 %
- Gastos generales: 13 %
- Beneficio industrial: 6 %
- IVA: 21 %

## H Remates y ayudas

### HA Anclajes

#### HAH Sobre hormigón

**HAH010** Ud Anclaje mecánico en hormigón.
Anclaje mecánico tipo tornillo de cabeza avellanada con estrella interior de seis puntas para llave Torx, de acero galvanizado, para fijación de elemento no estructural a soporte de hormigón endurecido.
Incluye: Replanteo de la posición del anclaje. Ejecución de la perforación. Limpieza del polvo resultante. Colocación del tornillo y atornillado del mismo. Aplicación del par de apriete con llave dinamométrica. Limpieza de los restos sobrantes.
Criterio de cómputo de proyecto: Número de unidades previstas, según documentación gráfica de Proyecto.
Criterio de cómputo de obra: Se medirá el número de unidades realmente ejecutadas según especificaciones de Proyecto.

| Código | Ud | Descripción | Rendimiento | Precio | Importe |
|---|---|---|---|---|---|
| mt26aaa035a | Ud | Anclaje mecánico tipo tornillo de cabeza avellanada con estrella interior de seis puntas para llave Torx, de acero galvanizado. (material) | 1 | 19.7 | 19.700 |
| mo113 | h | Ayudante de albañil especializado en trabajos de mampostería. (mano de obra) | 0.041 | 24452.14 | 1002.538 |
| % | % | Herramientas | 2 % | 1022.238 | 20.445 |
|  |  | Costes directos |  |  | 1042.683 |

Residuos:
- colocación: mt26aaa035a; factor de residuo 0.0187931

## Recursos

**mt26aaa035a** Ud Anclaje mecánico tipo tornillo de cabeza avellanada con estrella interior de seis puntas para llave Torx
Datos técnicos: Coste energético 3.150 MJ; Emisión de CO2 0.194 kg; Código LER 17 04 05; Masa del elemento 0.029 kg; Volumen 0.000014 m3
Residuos:
- embalaje: re170203 Plástico. (componente de residuo); rendimiento 0.025 kg; Código LER 17 02 03; Masa del elemento 1 kg; Volumen 0.001667 m3
