# Calentador de agua a gas, de condensación

- Propiedad del archivo: CYPE Ingenieros S.A.
- Formato: FIEBDC-3/2016
- Programa: Generador de precios de la construcción. CYPE Ingenieros, S.A.
- Fecha: 17/05/2024
- Ámbito geográfico: Argentina
- Divisa: ARS
- Costes indirectos: 3 %
- Gastos generales: 13 %
- Beneficio industrial: 6 %
- IVA: 21 %

## I Instalaciones

### IC Calefacción, refrigeración, climatización y agua caliente sanitaria

#### ICA Agua caliente

**ICA032** Ud Calentador de agua a gas, de condensación.
Calentador instantáneo a gas N, para el servicio de agua caliente sanitaria, de condensación, mural vertical, para uso interior, cámara de combustión estanca, encendido electrónico a red eléctrica, sin llama piloto, control termostático de temperatura, control por mando a distancia, posibilidad de trabajar con agua precalentada por un sistema solar, pantalla digital, caudal de agua caliente sanitaria de 1,9 a 27 l/min, potencia de agua caliente sanitaria de 6 a 50,3 kW, eficiencia al 100% de carga nominal 97%, eficiencia al 30% de carga nominal 101%, dimensiones 775x452x286 mm, peso 34 kg, con dispositivo de control de evacuación de los productos de la combustión y control de llama por sonda de ionización, sin incluir el conducto para evacuación de los productos de la combustión. Incluso soporte y anclajes de fijación a paramento vertical, llave de corte de esfera, latiguillos flexibles. Totalmente montado, conexionado y probado.
Incluye: Replanteo del aparato. Fijación en paramento mediante elementos de anclaje. Colocación del aparato y accesorios. Conexionado con la red de conducción de agua. Conexión a la red eléctrica y de tierra. Puesta en marcha.
Criterio de cómputo de proyecto: Número de unidades previstas, según documentación gráfica de Proyecto.
Criterio de cómputo de obra: Se medirá el número de unidades realmente ejecutadas según especificaciones de Proyecto.

| Código | Ud | Descripción | Rendimiento | Precio | Importe |
|---|---|---|---|---|---|
| mt38cgj055a | Ud | Calentador instantáneo a gas N, para el servicio de agua caliente sanitaria, de condensación, mural vertical, para uso interior, cámara de combustión estanca, encendido electrónico a red eléctrica, sin llama piloto, control termostático de temperatura, control por mando a distancia, posibilidad de trabajar con agua precalentada por un sistema solar, pantalla digital, caudal de agua caliente sanitaria de 1,9 a 27 l/min, potencia de agua caliente sanitaria de 6 a 50,3 kW, eficiencia al 100% de carga nominal 97%, eficiencia al 30% de carga nominal 101%, dimensiones 775x452x286 mm, peso 34 kg, con dispositivo de control de evacuación de los productos de la combustión y control de llama por sonda de ionización. (material) | 1 | 533025.05 | 533025.050 |
| mt37sve010c | Ud | Válvula de esfera de latón niquelado para roscar de 3/4". (material) | 1 | 87.01 | 87.010 |
| mt38tew010a | Ud | Latiguillo flexible de 20 cm y 1/2" de diámetro. (material) | 2 | 3280.66 | 6561.320 |
| mt38www011 | Ud | Material auxiliar para instalaciones de agua caliente sanitaria (material) | 1 | 594.62 | 594.620 |
| mo004 | h | Oficial calefaccionista. (mano de obra) | 2.549 | 12241.03 | 31202.385 |
| mo103 | h | Medio oficial calefaccionista. (mano de obra) | 2.549 | 8888.07 | 22655.690 |
| % | % | Herramientas | 2 % | 594126.075 | 11882.522 |
|  |  | Costes directos |  |  | 606008.597 |

## Recursos

**mt38cgj055a** Ud Calentador instantáneo a gas N
Datos técnicos: Coste energético 1742.658 MJ; Emisión de CO2 111.965 kg
Residuos:
- embalaje: re150101 Envases de papel y cartón. (componente de residuo); rendimiento 1.584 kg; Código LER 15 01 01; Masa del elemento 1 kg; Volumen 0.001333 m3

**mt37sve010c** Ud Válvula de esfera de latón niquelado para roscar de 3/4"
Datos técnicos: Coste energético 720.409 MJ; Emisión de CO2 48.441 kg
Residuos:
- embalaje: re150101 Envases de papel y cartón; rendimiento 0.072 kg
