# Pilote geotérmico

- Propiedad del archivo: CYPE Ingenieros S.A.
- Formato: FIEBDC-3/2016
- Programa: Generador de precios de la construcción. CYPE Ingenieros, S.A.
- Fecha: 29/01/2025
- Ámbito geográfico: Argentina
- Divisa: ARS
- Costes indirectos: 3 %
- Gastos generales: 13 %
- Beneficio industrial: 6 %
- IVA: 21 %

## I Instalaciones

### IC Calefacción, refrigeración, climatización y agua caliente sanitaria

#### ICU Geotermia

**ICU018** Ud Pilote geotérmico.
Cañería para formación de pilote geotérmico, formada por caño de polietileno reticulado (PE-Xa), de 25 mm de diámetro exterior y 2,3 mm de espesor, SDR11, con pies para unión en U de caños, distanciadores para caños, latiguillos de fijación a la armadura del pilote (no incluida en este precio), curvatubos de plástico, tapones para los caños. Incluso conexiones de conducciones y remates. Totalmente montado, conexionado y probado.
Incluye: Colocación de cañerías, accesorios y piezas especiales. Conexionado de todos los circuitos.
Criterio de cómputo de proyecto: Número de unidades previstas, según documentación gráfica de Proyecto.
Criterio de cómputo de obra: Se medirá el número de unidades realmente ejecutadas según especificaciones de Proyecto.

| Código | Ud | Descripción | Rendimiento | Precio | Importe |
|---|---|---|---|---|---|
| mt37tpu075bc | m | Caño de polietileno reticulado (PE-Xa), de 25 mm de diámetro exterior y 2,3 mm de espesor, SDR11, según ISO 15875-2, con el precio incrementado el 10% en concepto de accesorios y piezas especiales. (material) | 82 | 65.86 | 5400.520 |
| mt37sgu031a | Ud | Distanciador para caños de 25 mm de diámetro. (material) | 12 | 109.14 | 1309.680 |
| mt37sgu030a | Ud | Pie de polietileno de alta densidad (PE 100), para unión en U de caños, electrosoldable. (material) | 4 | 1403.37 | 5613.480 |
| mt37tpu705a | Ud | Latiguillo de poliamida para fijación de la cañería. (material) | 80 | 1.23 | 98.400 |
| mt37sgu035b | Ud | Curvatubos de plástico, de 25 mm de diámetro. (material) | 8 | 94.35 | 754.800 |
| mt37sgu033b | Ud | Tapón para caño de polietileno reticulado (PE-Xa) de 25 mm de diámetro, SDR11. (material) | 8 | 28.09 | 224.720 |
| mo004 | h | Oficial calefaccionista. (mano de obra) | 1.108 | 34893.33 | 38661.810 |
| mo103 | h | Medio oficial calefaccionista. (mano de obra) | 1.108 | 25332.66 | 28068.587 |
| % | % | Herramientas | 2 % | 80131.997 | 1602.640 |
|  |  | Costes directos |  |  | 81734.637 |

Residuos:
- colocación: mt37tpu075bc; factor de residuo 0.0275
- colocación: mt37tpu705a Latiguillo de poliamida para fijación de la cañería; factor de residuo 0.028
- colocación: mt37sgu033b Tapón para caño de polietileno reticulado (PE-Xa) de 25 mm de diámetro, SDR11; factor de residuo 0.0437

## Recursos

**mt37tpu075bc** m Caño de polietileno reticulado (PE-Xa)
Datos técnicos: Coste energético 15.113 MJ; Emisión de CO2 0.750 kg; Código LER 17 02 03; Masa del elemento 0.156 kg; Volumen 0.00026 m3

**mt37tpu705a** Ud Latiguillo de poliamida para fijación de la cañería
Datos técnicos: Coste energético 0.116 MJ; Emisión de CO2 0.035 kg; Código LER 17 02 03; Masa del elemento 0.001 kg; Volumen 0.000002 m3
Residuos:
- embalaje: re150101 Envases de papel y cartón. (componente de residuo); rendimiento 0.035 kg; Código LER 15 01 01; Masa del elemento 1 kg; Volumen 0.001333 m3

**mt37sgu033b** Ud Tapón para caño de polietileno reticulado (PE-Xa) de 25 mm de diámetro, SDR11
Datos técnicos: Coste energético 1.389 MJ; Emisión de CO2 0.078 kg; Código LER 17 02 03; Masa del elemento 0.01 kg; Volumen 0.000017 m3
Residuos:
- embalaje: re150101 Envases de papel y cartón; rendimiento 0.035 kg
