# Extractor para baño

- Propiedad del archivo: CYPE Ingenieros S.A.
- Formato: FIEBDC-3/2016
- Programa: Generador de precios de la construcción. CYPE Ingenieros, S.A.
- Fecha: 29/01/2025
- Ámbito geográfico: Argentina
- Divisa: ARS
- Costes indirectos: 3 %
- Gastos generales: 13 %
- Beneficio industrial: 6 %
- IVA: 21 %

## I Instalaciones

### IV Ventilación

#### IVM Ventilación mecánica

**IVM014** Ud Extractor para baño.
Extractor para baño formado por ventilador helicoidal extraplano, velocidad 2350 r.p.m., potencia máxima de 9 W, caudal de descarga libre 80 m³/h, nivel de presión sonora de 33 dBA, de dimensiones 121x94x121 mm, diámetro de salida 94 mm, color blanco, motor para alimentación monofásica a 230 V y 50 Hz de frecuencia. Incluso accesorios y elementos de fijación.
Incluye: Replanteo. Colocación y fijación. Conexionado y comprobación de su correcto funcionamiento.
Criterio de cómputo de proyecto: Número de unidades previstas, según documentación gráfica de Proyecto.
Criterio de cómputo de obra: Se medirá el número de unidades realmente ejecutadas según especificaciones de Proyecto.

| Código | Ud | Descripción | Rendimiento | Precio | Importe |
|---|---|---|---|---|---|
| mt42ebs070a | Ud | Ventilador helicoidal extraplano, velocidad 2350 r.p.m., potencia máxima de 9 W, caudal de descarga libre 80 m³/h, nivel de presión sonora de 33 dBA, de dimensiones 121x94x121 mm, diámetro de salida 94 mm, color blanco, motor para alimentación monofásica a 230 V y 50 Hz de frecuencia. (material) | 1 | 70644.69 | 70644.690 |
| mo003 | h | Oficial electricista. (mano de obra) | 0.233 | 34893.33 | 8130.146 |
| mo102 | h | Medio oficial electricista. (mano de obra) | 0.233 | 25332.66 | 5902.510 |
| % | % | Herramientas | 2 % | 84677.346 | 1693.547 |
|  |  | Costes directos |  |  | 86370.893 |

## Recursos

**mt42ebs070a** Ud Ventilador helicoidal extraplano
Datos técnicos: Coste energético 6.417 MJ; Emisión de CO2 1.534 kg
Residuos:
- embalaje: re150101 Envases de papel y cartón. (componente de residuo); rendimiento 1.32 kg; Código LER 15 01 01; Masa del elemento 1 kg; Volumen 0.001333 m3
