# Placard modular prefabricado, para empotrar

- Propiedad del archivo: CYPE Ingenieros S.A.
- Formato: FIEBDC-3/2016
- Programa: Generador de precios de la construcción. CYPE Ingenieros, S.A.
- Fecha: 29/01/2025
- Ámbito geográfico: Argentina
- Divisa: ARS
- Costes indirectos: 3 %
- Gastos generales: 13 %
- Beneficio industrial: 6 %
- IVA: 21 %

## L Carpintería, placares, herrería, vidrios y protecciones solares

### LA Placares

#### LAF Modulares, de madera

**LAF010** Ud Placard modular prefabricado, para empotrar.
Armario modular prefabricado, empotrado, de dos hojas de abrir de 250x70x60 cm, de tablero aglomerado recubierto con papel melamínico, de 16 mm de espesor, en costados, techo, suelo y división de baulera, y de 10 mm de espesor en el fondo; hoja de 19 mm de espesor y canto de 1,4 mm de PVC. Incluso premarco, durmientes de madera para apoyo de la base del armario, tablero de madera para base del armario, módulos columna y estantes de división en maletero, molduras en MDF plastificadas, tapajuntas, zócalo y demás herrajes, adhesivo de reacción de poliuretano, para pegado de madera y espuma de poliuretano para relleno de la holgura entre premarco y armario.
Incluye: Colocación del premarco. Colocación de los durmientes. Fijación de la base de apoyo a los durmientes. Montaje de todos los elementos componentes del gabinete modular. Alojamiento y calzado del armario en el premarco. Fijación del armario al premarco. Ajuste final. Relleno de la holgura entre premarco y armario con espuma de poliuretano. Colocación de accesorios.
Criterio de cómputo de proyecto: Número de unidades previstas, según documentación gráfica de Proyecto.
Criterio de cómputo de obra: Se medirá el número de unidades realmente ejecutadas según especificaciones de Proyecto.

| Código | Ud | Descripción | Rendimiento | Precio | Importe |
|---|---|---|---|---|---|
| mt18mva040 | kg | Adhesivo de reacción de poliuretano, para pegado de madera. (material) | 0.3 | 52.48 | 15.744 |
| mt22eap010rb | Ud | Armario modular prefabricado, para empotrar, de dos hojas de abrir de 250x70x60 cm, de tablero aglomerado recubierto con papel melamínico, de 16 mm de espesor, en costados, techo, suelo y división de baulera, y de 10 mm de espesor en el fondo; hoja de 19 mm de espesor y canto de 1,4 mm de PVC; barras de colgar de aluminio estriado con resistencia al doblado, color dorado, con soportes laterales de igual color; bisagras rectas con acabado cromado (4 unidades por puerta) y tiradores de color dorado para puertas de abrir, con premarco, durmientes de madera para apoyo de la base del armario, tablero de madera para base del armario, módulos columna y estantes de división en maletero, molduras en MDF plastificadas, tapajuntas, zócalo y demás herrajes. (material) | 1 | 4478.07 | 4478.070 |
| mt22www040 | Ud | Aerosol de 750 ml de espuma adhesiva autoexpansiva, elástica, de poliuretano monocomponente, de 25 kg/m³ de densidad, conductividad térmica 0,0345 W/(mK), 135% de expansión, elongación hasta rotura 45% y 7 N/cm² de resistencia a tracción, estable de -40°C a 90°C; para aplicar con pistola. (material) | 0.1 | 131.92 | 13.192 |
| mo017 | h | Oficial carpintero. (mano de obra) | 1.858 | 34452.39 | 64012.541 |
| mo058 | h | Medio oficial carpintero. (mano de obra) | 0.929 | 25540.86 | 23727.459 |
| % | % | Herramientas | 2 % | 92247.006 | 1844.940 |
|  |  | Costes directos |  |  | 94091.946 |

Residuos:
- colocación: mt18mva040 Adhesivo de reacción de poliuretano, para pegado de madera; factor de residuo 0.046245
- colocación: mt22eap010rb; factor de residuo 0.00245904
- colocación: mt22www040; factor de residuo 0.024

## Recursos

**mt18mva040** kg Adhesivo de reacción de poliuretano, para pegado de madera
Datos técnicos: Coste energético 144.471 MJ; Emisión de CO2 7.014 kg; Código LER 17 09 04; Masa del elemento 1 kg; Volumen 0.000667 m3
Residuos:
- embalaje: re170203 Plástico. (componente de residuo); rendimiento 0.003 kg; Código LER 17 02 03; Masa del elemento 1 kg; Volumen 0.001667 m3

**mt22eap010rb** Ud Armario modular prefabricado
Datos técnicos: Coste energético 2903.195 MJ; Emisión de CO2 66.961 kg; Código LER 17 02 01; Masa del elemento 71.8 kg; Volumen 0.065273 m3
Residuos:
- embalaje: re150101 Envases de papel y cartón. (componente de residuo); rendimiento 0.262 kg; Código LER 15 01 01; Masa del elemento 1 kg; Volumen 0.001333 m3
- embalaje: re170203 Plástico; rendimiento 0.135 kg
- embalaje: re170604 Materiales de aislamiento distintos de los especificados en los códigos 17 06 01 y 17 06 03. (componente de residuo); rendimiento 0.014 kg; Código LER 17 06 04; Masa del elemento 1 kg; Volumen 0.001667 m3

**mt22www040** Ud Aerosol de 750 ml de espuma adhesiva autoexpansiva
Datos técnicos: Coste energético 4.178 MJ; Emisión de CO2 0.208 kg; Código LER 17 06 04; Masa del elemento 0.01875 kg; Volumen 0.000031 m3
Residuos:
- embalaje: re150104 Envases metálicos. (componente de residuo); rendimiento 0.15 kg; Código LER 15 01 04; Masa del elemento 1 kg; Volumen 0.001667 m3
