# Aislamiento térmico reflexivo bajo losa

- Propiedad del archivo: CYPE Ingenieros S.A.
- Formato: FIEBDC-3/2016
- Programa: Generador de precios de la construcción. CYPE Ingenieros, S.A.
- Fecha: 29/01/2025
- Ámbito geográfico: Argentina
- Divisa: ARS
- Costes indirectos: 3 %
- Gastos generales: 13 %
- Beneficio industrial: 6 %
- IVA: 21 %

## N Aislamientos e impermeabilizaciones

### NR Aislamientos térmicos reflexivos

#### NRD Losas

**NRD010** m² Aislamiento térmico reflexivo bajo losa.
Aislamiento térmico reflexivo bajo losa, formado por complejo multicapa, de 4 mm de espesor total, con, una resistencia térmica intrínseca (sin cámara de aire) de 0,16 m²K/W y una conductividad térmica de 0,025 W/(mK), Colocación en obra: con superposición y fijado con grapas, de acero galvanizado, de 6 mm de altura a la superficie soporte de madera; preparado para la posterior formación de una cámara de aire. Incluso cinta autoadhesiva para sellado de juntas.
Criterio de valoración económica: El precio no incluye el cielorraso.
Incluye: Limpieza y preparación de la superficie soporte. Revisión de la superficie del paramento base en el que se realiza la fijación del aislamiento de acuerdo con las exigencias de la técnica a emplear. Replanteo y corte del aislamiento. Colocación del aislamiento. Fijación del aislamiento. Sellado de juntas.
Criterio de cómputo de proyecto: Superficie medida según documentación gráfica de Proyecto.
Criterio de cómputo de obra: Se medirá la superficie realmente ejecutada según especificaciones de Proyecto.

| Código | Ud | Descripción | Rendimiento | Precio | Importe |
|---|---|---|---|---|---|
| mt16arw010cgf | m² | Complejo multicapa, compuesto de una capa de espuma de polietileno y una lámina de aluminio en cada una de sus caras, de 4 mm de espesor total, con, una resistencia térmica intrínseca (sin cámara de aire) de 0,16 m²K/W y una conductividad térmica de 0,025 W/(mK), suministrado en rollos de 1,20x20 m. (material) | 1.1 | 7342.9 | 8077.190 |
| mt15pdr300ab | Ud | Grapa, de acero galvanizado, de 6 mm de altura; para la fijación de productos aislantes. (material) | 2 | 24.25 | 48.500 |
| mt16arw100a | m | Cinta autoadhesiva, de aluminio, con adhesivo acrílico, de 0,03 mm de espesor y 50 mm de ancho, para sellado de juntas. (material) | 0.45 | 919.6 | 413.820 |
| mo054 | h | Oficial montador de aislantes. (mano de obra) | 0.118 | 34893.33 | 4117.413 |
| mo101 | h | Medio oficial montador de aislantes. (mano de obra) | 0.059 | 25378.93 | 1497.357 |
| % | % | Herramientas | 2 % | 14154.280 | 283.086 |
|  |  | Costes directos |  |  | 14437.366 |

Residuos:
- colocación: mt16arw010cgf; factor de residuo 0.048
- colocación: mt16arw100a Cinta autoadhesiva, de aluminio, con adhesivo acrílico, de 0,03 mm de espesor y 50 mm de ancho, para sellado de juntas; factor de residuo 0.048

## Recursos

**mt16arw010cgf** m² Complejo multicapa
Datos técnicos: Coste energético 19.532 MJ; Emisión de CO2 1.296 kg; Código LER 17 06 04; Masa del elemento 0.15 kg; Volumen 0.00025 m3
Residuos:
- embalaje: re170203 Plástico. (componente de residuo); rendimiento 0.024 kg; Código LER 17 02 03; Masa del elemento 1 kg; Volumen 0.001667 m3

**mt15pdr300ab** Ud Grapa, de acero galvanizado, de 6 mm de altura; para la fijación de productos aislantes
Datos técnicos: Coste energético 0.713 MJ; Emisión de CO2 1.122 kg
Residuos:
- embalaje: re150101 Envases de papel y cartón. (componente de residuo); rendimiento 1.32 kg; Código LER 15 01 01; Masa del elemento 1 kg; Volumen 0.001333 m3

**mt16arw100a** m Cinta autoadhesiva, de aluminio, con adhesivo acrílico, de 0,03 mm de espesor y 50 mm de ancho, para sellado de juntas
Datos técnicos: Coste energético 3.059 MJ; Emisión de CO2 0.214 kg; Código LER 17 04 02; Masa del elemento 0.023 kg; Volumen 0.000015 m3
Residuos:
- embalaje: re170203 Plástico; rendimiento 0.005 kg
