# Reparación de cobertura de tejas en techo inclinado

- Propiedad del archivo: CYPE Ingenieros S.A.
- Formato: FIEBDC-3/2016
- Programa: Generador de precios de la construcción. CYPE Ingenieros, S.A.
- Fecha: 29/01/2025
- Ámbito geográfico: Argentina
- Divisa: ARS
- Costes indirectos: 3 %
- Gastos generales: 13 %
- Beneficio industrial: 6 %
- IVA: 21 %

## Q Techos

### QT Inclinados

#### QTY Reparaciones y refuerzos

**QTY010** m² Reparación de cobertura de tejas en techo inclinado.
Reparación de cobertura de tejas en techo inclinado, retirando las tejas deterioradas y retejando con tejas cerámicas curvas, acabado con engobe color rojo, 40,8x15x11,6 cm, fijadas con espuma de poliuretano; y carga de escombros sobre camión o contenedor.
Incluye: Retirada de las tejas dañadas. Limpieza y preparación de la superficie. Fijación de las tejas con espuma. Retirada y acopio del material desmontado. Carga de escombros sobre camión o contenedor.
Criterio de cómputo de proyecto: Superficie medida según documentación gráfica de Proyecto.
Criterio de cómputo de obra: Se medirá la superficie realmente ejecutada según especificaciones de Proyecto.

| Código | Ud | Descripción | Rendimiento | Precio | Importe |
|---|---|---|---|---|---|
| mt13tac050a | Ud | Teja cerámica curva, acabado con engobe color rojo, 40,8x15x11,6 cm. (material) | 10 | 13.91 | 139.100 |
| mt13blw110a | Ud | Aerosol de 750 cm³ de espuma de poliuretano, de 22,5 kg/m³ de densidad, 140% de expansión, 18 N/cm² de resistencia a tracción y 20 N/cm² de resistencia a flexión, conductividad térmica 0,04 W/(mK), estable de -40°C a 100°C; para aplicar con pistola. (material) | 0.125 | 113.44 | 14.180 |
| mt13blw104 | Ud | Gancho para sujeción de tejas a rastrel. (material) | 5 | 0.79 | 3.950 |
| mo020 | h | Oficial albañil especializado en trabajos de mampostería. (mano de obra) | 0.472 | 33952.66 | 16025.656 |
| mo113 | h | Ayudante de albañil especializado en trabajos de mampostería. (mano de obra) | 0.236 | 24452.14 | 5770.705 |
| % | % | Herramientas | 2 % | 21953.591 | 439.072 |
|  |  | Costes directos |  |  | 22392.663 |

Residuos:
- colocación: mt13tac050a Teja cerámica curva, acabado con engobe color rojo, 40,8x15x11,6 cm; factor de residuo 0.0578
- colocación: mt13blw110a; factor de residuo 0.024
- colocación: mt13blw104 Gancho para sujeción de tejas a rastrel; factor de residuo 0.005

## Recursos

**mt13tac050a** Ud Teja cerámica curva, acabado con engobe color rojo, 40,8x15x11,6 cm
Datos técnicos: Coste energético 5.610 MJ; Emisión de CO2 0.274 kg; Código LER 17 01 03; Masa del elemento 1.35 kg; Volumen 0.00108 m3
Residuos:
- embalaje: re170201 Madera. (componente de residuo); rendimiento 0.003 kg; Código LER 17 02 01; Masa del elemento 1 kg; Volumen 0.000909 m3
- embalaje: re170203 Plástico. (componente de residuo); rendimiento 0.002 kg; Código LER 17 02 03; Masa del elemento 1 kg; Volumen 0.001667 m3

**mt13blw110a** Ud Aerosol de 750 cm³ de espuma de poliuretano
Datos técnicos: Coste energético 4.178 MJ; Emisión de CO2 0.208 kg; Código LER 17 06 04; Masa del elemento 0.01875 kg; Volumen 0.000031 m3
Residuos:
- embalaje: re150104 Envases metálicos. (componente de residuo); rendimiento 0.15 kg; Código LER 15 01 04; Masa del elemento 1 kg; Volumen 0.001667 m3

**mt13blw104** Ud Gancho para sujeción de tejas a rastrel
Datos técnicos: Coste energético 0.040 MJ; Emisión de CO2 0.003 kg; Código LER 17 04 05; Masa del elemento 0.004 kg; Volumen 0.000002 m3
Residuos:
- embalaje: re150101 Envases de papel y cartón. (componente de residuo); rendimiento 0.001 kg; Código LER 15 01 01; Masa del elemento 1 kg; Volumen 0.001333 m3
