# Zócalo cerámico de gres porcelánico

- Propiedad del archivo: CYPE INGENIEROS, S.A.
- Formato: FIEBDC-3/2002
- Ámbito geográfico: Argentina
- Divisa: ARS
- Costes indirectos: 3.00 %
- Gastos generales: 13.00 %
- Beneficio industrial: 6.00 %
- IVA: 21.00 %

**RSG024** m Zócalo cerámico de gres porcelánico, estilo cemento, serie Meteor "GRESPANIA", acabado brillo, color antracita, 8x30 cm, asentado con adhesivo cementoso mejorado, C2 color gris y rejuntado con mortero de juntas cementoso tipo L, color blanco, para juntas de hasta 3 mm.
Zócalo cerámico de gres porcelánico, estilo cemento, serie Meteor "GRESPANIA", acabado brillo, color antracita, 8x30 cm asentado con adhesivo cementoso mejorado, C2 sin ninguna característica adicional, color gris y rejuntado con mortero de juntas cementoso tipo L, color blanco, para juntas de hasta 3 mm.
Incluye: Replanteo de las piezas. Corte de las piezas y formación de encajes en esquinas y rincones. Colocación del zócalo. Rejuntado.
Criterio de cómputo de proyecto: Longitud medida según documentación gráfica de Proyecto, sin incluir huecos de puertas. No se ha incrementado el cómputo por roturas y recortes, ya que en la descomposición se ha considerado un 5% más de piezas.
Criterio de cómputo de obra: Se medirá la longitud realmente ejecutada según especificaciones de Proyecto.

| Código | Ud | Descripción | Rendimiento | Precio | Importe |
|---|---|---|---|---|---|
| mt18bgg015aaea | m | Zócalo cerámico de gres porcelánico, estilo cemento, serie Meteor "GRESPANIA", acabado brillo, color antracita, 8x30 cm, capacidad de absorción de agua E<0,5%. (material) | 1.050 | 31.29 | 32.85 |
| mt09mcr021m | kg | Adhesivo cementoso mejorado, C2, color gris. (material) | 0.600 | 3.29 | 1.97 |
| mt09mcp020bv | kg | Mortero de juntas cementoso tipo L, color blanco, para juntas de hasta 3 mm, compuesto por cemento blanco de alta resistencia y aditivos especiales. (material) | 0.360 | 12.97 | 4.67 |
| mo023 | h | Oficial colocador de pisos. (mano de obra) | 0.192 | 445.11 | 85.46 |
| % | % | Herramientas | 2 % | 124.95 | 2.50 |
|  |  | Costes directos |  |  | 127.45 |
