# Revestimiento de piso industrial, sistema MasterTop 1200 Polykit "Master Builders Solutions"

- Propiedad del archivo: CYPE Ingenieros S.A.
- Formato: FIEBDC-3/2016
- Programa: Generador de precios de la construcción. CYPE Ingenieros, S.A.
- Fecha: 19/12/2021
- Ámbito geográfico: Argentina
- Divisa: ARS
- Costes indirectos: 3 %
- Gastos generales: 13 %
- Beneficio industrial: 6 %
- IVA: 21 %

## R Revestimientos

### RS Pisos

#### RSI Sistemas de pisos industriales y decorativos

**RSI021** m² Revestimiento de piso industrial, sistema MasterTop 1200 Polykit "Master Builders Solutions".
Revestimiento de piso industrial, liso, con resistencia al deslizamiento baja, de 1,0 mm de espesor, realizado sobre base de hormigón endurecido, con el sistema Mastertop 1210 Polykit "Master Builders Solutions", apto para estacionamientos, mediante la aplicación sucesiva de: capa base del mismo color que la capa de acabado, compuesta por una mezcla de resina epoxi incolora, MasterTop 1200 A4 "Master Builders Solutions", endurecedor y catalizador, MasterTop 1200 B4 "Master Builders Solutions", pigmento en pasta MasterTop X1 "Master Builders Solutions" y agregado de cuarzo natural, MasterTop F1 "Master Builders Solutions", con una proporción en peso 5,4:3:0,6:2, (0,5 kg/m²); y capa de acabado de color blanco RAL 1013, compuesta por una mezcla de resina epoxi incolora, MasterTop 1200 A4 "Master Builders Solutions", endurecedor y catalizador, MasterTop 1200 B4 "Master Builders Solutions", pigmento en pasta MasterTop X1 "Master Builders Solutions" y agregado de cuarzo natural, MasterTop F1 "Master Builders Solutions", con una proporción en peso 5,4:3:0,6:2, (0,5 kg/m²).
Incluye: Limpieza de la superficie soporte. Replanteo de las juntas y paños de trabajo. Aplicación de la capa base. Aplicación de la capa de acabado. Limpieza final del piso.
Criterio de cómputo de proyecto: Superficie medida en proyección horizontal, según documentación gráfica de Proyecto.
Criterio de cómputo de obra: Se medirá, en proyección horizontal, la superficie realmente ejecutada según especificaciones de Proyecto.
Criterio de valoración económica: El precio no incluye la superficie soporte ni la ejecución y el sellado de las juntas.

| Código | Ud | Descripción | Rendimiento | Precio | Importe |
|---|---|---|---|---|---|
| mt09bnc060a | kg | Resina epoxi incolora, MasterTop 1200 A4 "Master Builders Solutions", para sistemas de pisos. (material) | 0.491 | 102.45 | 50.303 |
| mt09bnc061a | kg | Endurecedor y catalizador, MasterTop 1200 B4 "Master Builders Solutions", para resina epoxi de aplicación en sistemas de pisos. (material) | 0.273 | 130.96 | 35.752 |
| mt09bnc062a | kg | Pigmento en pasta MasterTop X1 "Master Builders Solutions", para mezclar con el endurecedor de resina epoxi, de aplicación en sistemas de pisos. (material) | 0.055 | 411.59 | 22.637 |
| mt15bas130a | kg | Agregado de cuarzo natural, MasterTop F1 "Master Builders Solutions", de granulometría comprendida entre 0,18 y 0,3 mm, para utilizar como carga mineral en combinación con resinas epoxi o poliuretano. (material) | 0.182 | 127.52 | 23.209 |
| mo121 | h | Oficial 1ª aplicador de pavimentos industriales. (mano de obra) | 0.319 | 1237.36 | 394.718 |
| mo122 | h | Ayudante aplicador de pavimentos industriales. (mano de obra) | 0.319 | 923.65 | 294.644 |
| % | % | Herramientas | 2 % | 821.263 | 16.425 |
|  |  | Costes directos |  |  | 837.688 |

Residuos:
- colocación: mt09bnc060a Resina epoxi incolora, MasterTop 1200 A4 "Master Builders Solutions", para sistemas de pisos; factor de residuo 0.03
- colocación: mt15bas130a; factor de residuo 0.003

## Recursos

**mt09bnc060a** kg Resina epoxi incolora, MasterTop 1200 A4 "Master Builders Solutions", para sistemas de pisos
Datos técnicos: Coste energético 86.716 MJ; Emisión de CO2 3.292 kg; Código LER 17 09 04; Masa del elemento 1 kg; Volumen 0.000667 m3
Residuos:
- embalaje: re170203 Plástico. (componente de residuo); rendimiento 0.003 kg; Código LER 17 02 03; Masa del elemento 1 kg; Volumen 0.001667 m3

**mt15bas130a** kg Agregado de cuarzo natural
Datos técnicos: Coste energético 0.150 MJ; Emisión de CO2 0.008 kg; Código LER 01 04 08; Masa del elemento 1 kg; Volumen 0.000667 m3
