# Perfil de acero galvanizado

- Propiedad del archivo: CYPE INGENIEROS, S.A.
- Formato: FIEBDC-3/2002
- Ámbito geográfico: Argentina
- Costes indirectos: 3.00 %
- Gastos generales: 13.00 %
- Beneficio industrial: 6.00 %
- IVA: 21.00 %

**RSN140** m Perfil de acero galvanizado, de 125 mm de altura, formado por dos perfiles unidos entre sí, entre los que se coloca espuma de poliestireno, colocado como junta de contracción en piso continuo de hormigón.
Formación de junta de contracción en piso continuo de hormigón, con perfil de acero galvanizado, de 125 mm de altura, formado por dos perfiles unidos entre sí, entre los que se coloca espuma de poliestireno, para la formación de juntas de contracción en piso continuo de hormigón. Incluso parte proporcional de replanteo, cortes, uniones y elementos de fijación a la superficie soporte. Totalmente terminada y preparada para hormigonar.
Incluye: Replanteo de la junta. Colocación del perfil en el elemento a hormigonar. Ejecución de las uniones entre perfiles. Resolución de encuentros. Fijación y ajuste de los perfiles.
Criterio de cómputo de proyecto: Longitud medida según documentación gráfica de Proyecto.
Criterio de cómputo de obra: Se medirá la longitud realmente ejecutada según especificaciones de Proyecto.
Criterio de valoración económica: Implementar!!!!

| Código | Ud | Descripción | Rendimiento | Precio | Importe |
|---|---|---|---|---|---|
| mt18wwe015a | m | Perfil de acero galvanizado, de 125 mm de altura, formado por dos perfiles unidos entre sí, entre los que se coloca espuma de poliestireno, para la formación de juntas de contracción en piso continuo de hormigón. Incluso parte proporcional de pies de anclaje y elementos de fijación. (material) | 1.050 | 11.88 | 12.47 |
| mo020 | h | Oficial albañil especializado en trabajos de mampostería. (mano de obra) | 0.064 | 2.95 | 0.19 |
| mo113 | h | Ayudante de albañil especializado en trabajos de mampostería. (mano de obra) | 0.064 | 2.09 | 0.13 |
| % | % | Herramientas | 2 % | 12.79 | 0.26 |
|  |  | Costes directos |  |  | 13.05 |
