# Moldura de yeso, para solución perimetral de techo

- Propiedad del archivo: CYPE Ingenieros S.A.
- Formato: FIEBDC-3/2016
- Programa: Generador de precios de la construcción. CYPE Ingenieros, S.A.
- Fecha: 29/01/2025
- Ámbito geográfico: Argentina
- Divisa: ARS
- Costes indirectos: 3 %
- Gastos generales: 13 %
- Beneficio industrial: 6 %
- IVA: 21 %

## R Revestimientos

### RT Cielorrasos en interiores

#### RTP Prefabricados de yeso

**RTP010** m Moldura de yeso, para solución perimetral de techo.
Moldura lisa de yeso, de 3x2x101 cm, para solución perimetral de techo, recibida con cola para yeso. Incluso accesorios de fijación.
Incluye: Replanteo y trazado en los paramentos de la situación de la moldura. Presentación y corte de las piezas. Humectación de la base de fijación. Extendido de la cola. Colocación y rejuntado de las piezas. Repasos de encuentros entre piezas, esquinas y rincones.
Criterio de cómputo de proyecto: Longitud medida según documentación gráfica de Proyecto.
Criterio de cómputo de obra: Se medirá la longitud realmente ejecutada según especificaciones de Proyecto.

| Código | Ud | Descripción | Rendimiento | Precio | Importe |
|---|---|---|---|---|---|
| mt12rea010a | m | Moldura lisa de yeso, de 3x2x101 cm. (material) | 1.05 | 35.16 | 36.918 |
| mt09eyc030 | kg | Cola para yeso. (material) | 0.2 | 5.89 | 1.178 |
| mo035 | h | Oficial colocador de cielorrasos continuos con moldura. (mano de obra) | 0.2 | 33952.66 | 6790.532 |
| % | % | Herramientas | 2 % | 6828.628 | 136.573 |
|  |  | Costes directos |  |  | 6965.201 |

Residuos:
- colocación: mt12rea010a Moldura lisa de yeso, de 3x2x101 cm; factor de residuo 0.0154523

## Recursos

**mt12rea010a** m Moldura lisa de yeso, de 3x2x101 cm
Datos técnicos: Coste energético 4.525 MJ; Emisión de CO2 0.202 kg; Código LER 17 08 02; Masa del elemento 1.3 kg; Volumen 0.0013 m3
Residuos:
- embalaje: re170203 Plástico. (componente de residuo); rendimiento 0.001 kg; Código LER 17 02 03; Masa del elemento 1 kg; Volumen 0.001667 m3
