# Ángulo de yeso para escalón múltiple, para solución perimetral de techo

- Propiedad del archivo: CYPE Ingenieros S.A.
- Formato: FIEBDC-3/2016
- Programa: Generador de precios de la construcción. CYPE Ingenieros, S.A.
- Fecha: 29/01/2025
- Ámbito geográfico: Argentina
- Divisa: ARS
- Costes indirectos: 3 %
- Gastos generales: 13 %
- Beneficio industrial: 6 %
- IVA: 21 %

## R Revestimientos

### RT Cielorrasos en interiores

#### RTP Prefabricados de yeso

**RTP036** Ud Ángulo de yeso para escalón múltiple, para solución perimetral de techo.
Ángulo cóncavo de yeso para escalón múltiple, escalones de 5x5 cm, 72,5 cm de ancho total y 16 cm de radio, para solución perimetral de techo, asentado con cola para yeso. Incluso accesorios de fijación.
Incluye: Replanteo de la pieza. Humectación de la base de fijación. Extendido de la cola. Colocación y rejuntado de la pieza. Repaso de encuentros entre piezas.
Criterio de cómputo de proyecto: Número de unidades previstas, según documentación gráfica de Proyecto.
Criterio de cómputo de obra: Se medirá el número de unidades realmente colocadas según especificaciones de Proyecto.

| Código | Ud | Descripción | Rendimiento | Precio | Importe |
|---|---|---|---|---|---|
| mt12rea075a | Ud | Ángulo cóncavo de yeso para escalón múltiple, escalones de 5x5 cm, 72,5 cm de ancho total y 16 cm de radio. (material) | 1.05 | 252.03 | 264.632 |
| mt09eyc030 | kg | Cola para yeso. (material) | 0.04 | 5.89 | 0.236 |
| mo035 | h | Oficial colocador de cielorrasos continuos con moldura. (mano de obra) | 0.175 | 33952.66 | 5941.716 |
| % | % | Herramientas | 2 % | 6206.584 | 124.132 |
|  |  | Costes directos |  |  | 6330.716 |

Residuos:
- colocación: mt12rea075a Ángulo cóncavo de yeso para escalón múltiple, escalones de 5x5 cm, 72,5 cm de ancho total y 16 cm de radio; factor de residuo 0.0053

## Recursos

**mt12rea075a** Ud Ángulo cóncavo de yeso para escalón múltiple, escalones de 5x5 cm, 72,5 cm de ancho total y 16 cm de radio
Datos técnicos: Coste energético 4.351 MJ; Emisión de CO2 0.194 kg; Código LER 17 08 02; Masa del elemento 1.23 kg; Volumen 0.00123 m3
Residuos:
- embalaje: re170203 Plástico. (componente de residuo); rendimiento 0.002 kg; Código LER 17 02 03; Masa del elemento 1 kg; Volumen 0.001667 m3
