# Complemento para librería de yeso

- Propiedad del archivo: CYPE Ingenieros S.A.
- Formato: FIEBDC-3/2016
- Programa: Generador de precios de la construcción. CYPE Ingenieros, S.A.
- Fecha: 29/01/2025
- Ámbito geográfico: Argentina
- Divisa: ARS
- Costes indirectos: 3 %
- Gastos generales: 13 %
- Beneficio industrial: 6 %
- IVA: 21 %

## R Revestimientos

### RT Cielorrasos en interiores

#### RTP Prefabricados de yeso

**RTP245** Ud Complemento para librería de yeso.
Capitel para cornisa de yeso, de 11,5x11,5x21,3 cm, para formación de librería, asentado con cola para yeso. Incluso accesorios de fijación.
Incluye: Replanteo de la pieza. Humectación de las bases de fijación. Extendido de la cola. Colocación y rejuntado de la pieza. Repaso de encuentros entre piezas.
Criterio de cómputo de proyecto: Número de unidades previstas, según documentación gráfica de Proyecto.
Criterio de cómputo de obra: Se medirá el número de unidades realmente colocadas según especificaciones de Proyecto.

| Código | Ud | Descripción | Rendimiento | Precio | Importe |
|---|---|---|---|---|---|
| mt12rea180a | Ud | Capitel para cornisa de yeso, de 11,5x11,5x21,3 cm, para formación de librería. (material) | 1.05 | 65.25 | 68.513 |
| mt09eyc030 | kg | Cola para yeso. (material) | 0.05 | 5.89 | 0.295 |
| mo035 | h | Oficial colocador de cielorrasos continuos con moldura. (mano de obra) | 0.262 | 33952.66 | 8895.597 |
| % | % | Herramientas | 2 % | 8964.405 | 179.288 |
|  |  | Costes directos |  |  | 9143.693 |
