# Cielorraso registrable de paneles de lana de madera

- Propiedad del archivo: CYPE Ingenieros S.A.
- Formato: FIEBDC-3/2016
- Programa: Generador de precios de la construcción. CYPE Ingenieros, S.A.
- Fecha: 29/01/2025
- Ámbito geográfico: Argentina
- Divisa: ARS
- Costes indirectos: 3 %
- Gastos generales: 13 %
- Beneficio industrial: 6 %
- IVA: 21 %

## R Revestimientos

### RT Cielorrasos en interiores

#### RTT Registrables, de madera

**RTT015** m² Cielorraso registrable de paneles de lana de madera.
Cielorraso registrable suspendido, situado a una altura menor de 4 m, constituido por: ESTRUCTURA: perfilería vista, de acero galvanizado, color blanco, con suela de 24 mm de ancho, comprendiendo perfiles primarios y secundarios; PANELES: paneles ligeros de lana de madera, de 600x600 mm y 20 mm de espesor, resistencia térmica 0,28 m²K/W, conductividad térmica 0,072 W/(mK). Incluso perfiles angulares, fijaciones para el anclaje de los perfiles, tornillería para la fijación de los paneles y accesorios de montaje.
Incluye: Trazado en los muros del nivel del cielorraso. Nivelación y fijación de los perfiles perimetrales. Replanteo de los perfiles primarios de la trama. Señalización de los puntos de anclaje a la losa o elemento soporte. Nivelación y suspensión de los perfiles primarios y secundarios de la trama. Corte de los paneles. Colocación de los paneles. Resolución de encuentros y puntos singulares.
Criterio de cómputo de proyecto: Superficie medida entre paramentos, según documentación gráfica de Proyecto, sin descontar huecos para instalaciones.
Criterio de cómputo de obra: Se medirá la superficie realmente ejecutada según especificaciones de Proyecto, sin descontar huecos para instalaciones.

| Código | Ud | Descripción | Rendimiento | Precio | Importe |
|---|---|---|---|---|---|
| mt16vkt010m | m² | Panel ligero de lana de madera, de 600x600 mm y 20 mm de espesor, formado por virutas de madera de 1,5 mm de diámetro aglomeradas con cemento, resistencia térmica 0,28 m²K/W, conductividad térmica 0,072 W/(mK), densidad 390 kg/m³, factor de resistencia a la difusión del vapor de agua 0,4 y Euroclase B-s1, d0 de reacción al fuego, para aislamiento térmico y acústico y protección frente a incendios, en edificación. (material) | 1.02 | 13550.77 | 13821.785 |
| mt12fpg040hj | m | Perfil primario T 24 24x33x3700 mm, color blanco, de acero galvanizado. (material) | 1.05 | 9.64 | 10.122 |
| mt12fpg040ka | m | Perfil secundario T 24 24x33x600 mm, color blanco, de acero galvanizado. (material) | 1.05 | 9.64 | 10.122 |
| mt12fpg040kg | m | Perfil secundario T 24 24x33x1200 mm, color blanco, de acero galvanizado. (material) | 1.05 | 9.64 | 10.122 |
| mt12fpg030hk | m | Perfil angular 24/24/3000 mm, color blanco, de acero galvanizado. (material) | 0.5 | 7.64 | 3.820 |
| mt12psg210a | Ud | Cuelgue para cielorrasos suspendidos. (material) | 0.9 | 5.71 | 5.139 |
| mt12psg210b | Ud | Seguro para la fijación del cuelgue, en cielorrasos suspendidos. (material) | 0.9 | 0.66 | 0.594 |
| mt12psg210c | Ud | Conexión superior para fijar la varilla al cuelgue, en cielorrasos suspendidos. (material) | 0.9 | 8.79 | 7.911 |
| mt12psg190 | Ud | Varilla de cuelgue. (material) | 0.9 | 5.89 | 5.301 |
| mt12psg220 | Ud | Fijación compuesta por tarugo y tornillo 5x27. (material) | 0.9 | 1.02 | 0.918 |
| mo015 | h | Oficial colocador de cielorrasos. (mano de obra) | 0.225 | 34893.33 | 7850.999 |
| mo082 | h | Medio oficial colocador de cielorrasos. (mano de obra) | 0.225 | 25378.93 | 5710.259 |
| % | % | Herramientas | 2 % | 27437.092 | 548.742 |
|  |  | Costes directos |  |  | 27985.834 |

Residuos:
- colocación: mt16vkt010m; factor de residuo 0.0377299
- colocación: mt12fpg040hj Perfil primario T 24 24x33x3700 mm, color blanco, de acero galvanizado; factor de residuo 0.0188
- colocación: mt12fpg040ka Perfil secundario T 24 24x33x600 mm, color blanco, de acero galvanizado; factor de residuo 0.0188
- colocación: mt12fpg040kg Perfil secundario T 24 24x33x1200 mm, color blanco, de acero galvanizado; factor de residuo 0.0188
- colocación: mt12fpg030hk Perfil angular 24/24/3000 mm, color blanco, de acero galvanizado; factor de residuo 0.0188
- colocación: mt12psg190 Varilla de cuelgue; factor de residuo 0.02

## Recursos

**mt16vkt010m** m² Panel ligero de lana de madera
Datos técnicos: Coste energético 83.236 MJ; Emisión de CO2 2.086 kg; Código LER 17 06 04; Masa del elemento 7.8 kg; Volumen 0.013 m3
Residuos:
- embalaje: re170203 Plástico. (componente de residuo); rendimiento 0.028 kg; Código LER 17 02 03; Masa del elemento 1 kg; Volumen 0.001667 m3

**mt12fpg040hj** m Perfil primario T 24 24x33x3700 mm, color blanco, de acero galvanizado
Datos técnicos: Coste energético 62.797 MJ; Emisión de CO2 1.928 kg; Código LER 17 04 05; Masa del elemento 0.47 kg; Volumen 0.000224 m3
Residuos:
- embalaje: re170203 Plástico; rendimiento 0.005 kg

**mt12fpg040ka** m Perfil secundario T 24 24x33x600 mm, color blanco, de acero galvanizado
Datos técnicos: Coste energético 62.797 MJ; Emisión de CO2 1.928 kg; Código LER 17 04 05; Masa del elemento 0.47 kg; Volumen 0.000224 m3
Residuos:
- embalaje: re170203 Plástico; rendimiento 0.005 kg

**mt12fpg040kg** m Perfil secundario T 24 24x33x1200 mm, color blanco, de acero galvanizado
Datos técnicos: Coste energético 62.797 MJ; Emisión de CO2 1.928 kg; Código LER 17 04 05; Masa del elemento 0.47 kg; Volumen 0.000224 m3
Residuos:
- embalaje: re170203 Plástico; rendimiento 0.005 kg

**mt12fpg030hk** m Perfil angular 24/24/3000 mm, color blanco, de acero galvanizado
Datos técnicos: Coste energético 5.504 MJ; Emisión de CO2 0.536 kg; Código LER 17 04 05; Masa del elemento 0.2 kg; Volumen 0.000095 m3
Residuos:
- embalaje: re170203 Plástico; rendimiento 0.005 kg

**mt12psg210a** Ud Cuelgue para cielorrasos suspendidos
Datos técnicos: Coste energético 5.663 MJ; Emisión de CO2 0.421 kg
Residuos:
- embalaje: re150101 Envases de papel y cartón. (componente de residuo); rendimiento 0.09 kg; Código LER 15 01 01; Masa del elemento 1 kg; Volumen 0.001333 m3
- embalaje: re170203 Plástico; rendimiento 0.045 kg

**mt12psg190** Ud Varilla de cuelgue
Datos técnicos: Coste energético 5.371 MJ; Emisión de CO2 0.273 kg; Código LER 17 04 05; Masa del elemento 0.3 kg; Volumen 0.000143 m3
Residuos:
- embalaje: re170203 Plástico; rendimiento 0.025 kg
