# Reparación de fisuras en revestimiento exterior, sistema Cotefilm NG "REVETÓN"

- Propiedad del archivo: CYPE Ingenieros S.A.
- Formato: FIEBDC-3/2016
- Programa: Generador de precios de la construcción. CYPE Ingenieros, S.A.
- Fecha: 13/12/2022
- Ámbito geográfico: Argentina
- Divisa: ARS
- Costes indirectos: 3 %
- Gastos generales: 13 %
- Beneficio industrial: 6 %
- IVA: 21 %

## R Revestimientos

### RY Preparaciones, protecciones, reparaciones y refuerzos de revestimientos

#### RYY Reparaciones

**RYY040** m² Reparación de fisuras en revestimiento exterior, sistema Cotefilm NG "REVETÓN".
Reparación de fisuras de hasta 2 mm de ancho en revestimiento exterior, sistema Cotefilm NG "REVETÓN", mediante la aplicación de mano de fondo con imprimación acuosa Cotefilm "REVETÓN", con un rendimiento de 0,15 l/m² y una mano de acabado con revestimiento decorativo acrílico, Cotefilm NG liso mate "REVETÓN", color blanco, sin diluir, con un rendimiento de 0,45 l/m². Incluso preparación previa de la superficie soporte mediante relleno y tapado de fisuras con revestimiento decorativo acrílico Cotefilm NG liso mate "REVETÓN".
Incluye: Preparación de la superficie soporte. Aplicación de la mano de imprimación. Aplicación de la mano de acabado.
Criterio de cómputo de proyecto: Superficie medida según documentación gráfica de Proyecto.
Criterio de cómputo de obra: Se medirá la superficie realmente ejecutada según especificaciones de Proyecto.

| Código | Ud | Descripción | Rendimiento | Precio | Importe |
|---|---|---|---|---|---|
| mt28mar030a | l | Revestimiento decorativo acrílico, muy elástico, Cotefilm NG liso mate "REVETÓN", de color blanco, compuesto por resinas acrílicas, cargas de granulometría controlada y pigmentos, con inhibidores de corrosión; impermeable al agua de lluvia, transpirable, anticarbonatación, autolimpiable, antimoho y antiverdín y con resistencia a los rayos UV y a los álcalis, para aplicar con brocha, rodillo o pistola. (material) | 0.675 | 144.87 | 97.787 |
| mt28mar050a | l | Imprimación acuosa Cotefilm "REVETÓN", incolora, compuesta por copolímeros acrílicos de partícula fina, en dispersión acuosa, y aditivos especiales, permeable al vapor de agua y resistente a los álcalis, para aplicar con brocha, rodillo o pistola. (material) | 0.15 | 73.29 | 10.994 |
| mo039 | h | Oficial albañil especializado en trabajos de mampostería especializado en trabajos de revoque. (mano de obra) | 0.359 | 1663.24 | 597.103 |
| mo111 | h | Ayudante de albañil especializado en trabajos de mampostería especializado en trabajos de revoque. (mano de obra) | 0.359 | 1236.97 | 444.072 |
| % | % | Herramientas | 2 % | 1149.956 | 22.999 |
|  |  | Costes directos |  |  | 1172.955 |

Residuos:
- colocación: mt28mar030a; factor de residuo 0.035
- colocación: mt28mar050a; factor de residuo 0.0521304

## Recursos

**mt28mar030a** l Revestimiento decorativo acrílico
Datos técnicos: Coste energético 20.346 MJ; Emisión de CO2 0.783 kg; Código LER 17 09 04; Masa del elemento 1.33 kg; Volumen 0.000887 m3
Residuos:
- embalaje: re150104 Envases metálicos. (componente de residuo); rendimiento 0.064 kg; Código LER 15 01 04; Masa del elemento 1 kg; Volumen 0.001667 m3

**mt28mar050a** l Imprimación acuosa Cotefilm "REVETÓN"
Datos técnicos: Coste energético 77.211 MJ; Emisión de CO2 2.939 kg; Código LER 17 09 04; Masa del elemento 1.02 kg; Volumen 0.00068 m3
Residuos:
- embalaje: re150104 Envases metálicos; rendimiento 0.048 kg
