# Marquesina metálica para cobertura de vehículos, en estacionamiento exterior

- Propiedad del archivo: CYPE Ingenieros S.A.
- Formato: FIEBDC-3/2016
- Programa: Generador de precios de la construcción. CYPE Ingenieros, S.A.
- Fecha: 29/01/2025
- Ámbito geográfico: Argentina
- Divisa: ARS
- Costes indirectos: 3 %
- Gastos generales: 13 %
- Beneficio industrial: 6 %
- IVA: 21 %

## U Urbanización interior del lote

### UC Estacionamientos

#### UCM Techos metálicas

**UCM010** m² Marquesina metálica para cobertura de vehículos, en estacionamiento exterior.
Marquesina metálica para cobertura de vehículos, en estacionamiento exterior, compuesta de: CIMENTACIÓN: formada por zapatas y correas de hormigón armado sobre capa de hormigón de limpieza, realizadas con hormigón H-21, condición de exposición no agresiva, tamaño máximo del agregado 19,0 mm, ámbito de consistencia A-3, elaborado, y colado desde camión, y acero ADN 420; ESTRUCTURA: formada por columnas, vigas y correas de acero A 36, en perfiles laminados en caliente, mediante uniones soldadas, con imprimación anticorrosiva realizada en taller; fijada a la fundación mediante placas de anclaje de acero A 36, en perfil plano, con taladro central biselado y pernos soldados de acero nervurado ADN 420 S; CUBIERTA: de chapa perfilada de acero galvanizado prelacado, de 0,6 mm de espesor, con nervios de entre 40 y 50 mm de altura de cresta, a una separación de entre 250 y 270 mm, colocada con un superposición de la chapa superior de 200 mm y un superposición lateral de un trapecio y fijada mecánicamente a correa estructural y borde lateral realizado con chapa plegada de acero galvanizado, de 0,8 mm de espesor, 30 cm de desarrollo y 3 pliegues. Incluso accesorios de fijación de las chapas y masilla de base neutra monocomponente, para sellado de juntas.
Incluye: Excavación de tierras. Formación de la capa de hormigón de limpieza. Colocación de la armadura de la fundación. Colado y compactación del hormigón. Colocación y nivelación de las placas de anclaje. Curado del hormigón. Replanteo y marcado de ejes de columnas. Ejecución de la estructura metálica. Aplomado. Replanteo de las chapas. Corte, preparación y colocación de las chapas. Fijación mecánica de las chapas. Replanteo y colocación del remate. Fijación mecánica.
Criterio de cómputo de proyecto: Superficie medida en verdadera magnitud, según documentación gráfica de Proyecto.
Criterio de cómputo de obra: Se medirá, en verdadera magnitud, la superficie realmente ejecutada según especificaciones de Proyecto.

| Código | Ud | Descripción | Rendimiento | Precio | Importe |
|---|---|---|---|---|---|
| mt10hmf080Ee | m³ | Hormigón masivo H-15, clase de exposición ambiental A1, tamaño máximo del agregado 19 mm, consistencia muy plástica, elaborado, según CIRSOC 201 2005. (material) | 0.01 | 3138.12 | 31.381 |
| mt10haf071alc | m³ | Hormigón H-21, condición de exposición no agresiva, tamaño máximo del agregado 19 mm, ámbito de consistencia A-3, elaborado, según CIRSOC 201 1982. (material) | 0.1 | 3261.93 | 326.193 |
| mt07aco090b | kg | Acero en barras nervuradas, ADN 420, de varios diámetros, según IRAM-IAS U 500-528. (material) | 4 | 45.28 | 181.120 |
| mt07aco020a | Ud | Separador homologado para fundaciones. (material) | 0.8 | 2.52 | 2.016 |
| mt07ala001e | kg | Pletina de acero laminado A 36, según ASTM A 36, para aplicaciones estructurales. Trabajada y montada en taller, para colocar con uniones soldadas en obra. (material) | 0.47 | 44.49 | 20.910 |
| mt07aco090d | kg | Acero en barras nervuradas, ADN 420 S, de varios diámetros, según IRAM-IAS U 500-207. (material) | 0.14 | 46.19 | 6.467 |
| mt07ala000ab | kg | Acero laminado A 36, en perfiles laminados en caliente, según ASTM A 36, piezas simples, para aplicaciones estructurales, acabado con imprimación antioxidante. Trabajado y montado en taller, para colocar con uniones soldadas en obra. (material) | 17.5 | 25.89 | 453.075 |
| mt27pfi010 | l | Imprimación de secado rápido, formulada con resinas alquídicas modificadas y fosfato de zinc. (material) | 0.167 | 75.65 | 12.634 |
| mt13ccp010a | m² | Chapa perfilada de acero galvanizado prelacado, de 0,6 mm de espesor, con nervios de entre 40 y 50 mm de altura de cresta, a una separación de entre 250 y 270 mm e inercia entre 13 y 21 cm4. (material) | 1.05 | 96.92 | 101.766 |
| mt13ccg030g | Ud | Tornillo autorroscante de 6,5x70 mm de acero inoxidable, con arandela. (material) | 3 | 6.93 | 20.790 |
| mt12www030mbj | m | Chapa plegada de acero galvanizado, de 0,8 mm de espesor, 30 cm de desarrollo y 3 pliegues, para borde lateral. (material) | 0.214 | 69.26 | 14.822 |
| mt13ccg030d | Ud | Tornillo autorroscante de 6,5x130 mm de acero galvanizado, con arandela. (material) | 1.2 | 5.49 | 6.588 |
| mt21vva011 | l | Masilla de base neutra monocomponente, para sellado de juntas; para aplicar con pistola. (material) | 0.005 | 222.7 | 1.114 |
| mt13ccg040 | m | Junta de estanqueidad para chapas perfiladas de acero. (material) | 0.2 | 41.92 | 8.384 |
| mq01ret020b | h | Retrocargadora sobre neumáticos, de 70 kW. (maquinaria) | 0.116 | 28768.93 | 3337.196 |
| mq08sol010 | h | Equipo de oxicorte, con acetileno como combustible y oxígeno como comburente. (maquinaria) | 0.012 | 5805.78 | 69.669 |
| mq08sol020 | h | Equipo y elementos auxiliares para soldadura eléctrica. (maquinaria) | 0.697 | 2408.28 | 1678.571 |
| mo045 | h | Oficial armador en hormigón. (mano de obra) | 0.006 | 35334.28 | 212.006 |
| mo092 | h | Medio oficial armador en hormigón. (mano de obra) | 0.035 | 26396.86 | 923.890 |
| mo043 | h | Oficial armador de hierro. (mano de obra) | 0.074 | 35334.28 | 2614.737 |
| mo090 | h | Medio oficial armador de hierro. (mano de obra) | 0.111 | 26396.86 | 2930.051 |
| mo047 | h | Oficial montador de estructura metálica. (mano de obra) | 0.327 | 35334.28 | 11554.310 |
| mo094 | h | Medio oficial montador de estructura metálica. (mano de obra) | 0.327 | 26396.86 | 8631.773 |
| mo051 | h | Oficial montador de cerramientos industriales. (mano de obra) | 0.359 | 34893.33 | 12526.705 |
| mo098 | h | Medio oficial montador de cerramientos industriales. (mano de obra) | 0.179 | 25378.93 | 4542.828 |
| % | % | Herramientas | 4 % | 50208.996 | 2008.360 |
|  |  | Costes directos |  |  | 52217.356 |

Residuos:
- colocación: mt07aco090b Acero en barras nervuradas, ADN 420, de varios diámetros, según IRAM-IAS U 500-528; factor de residuo 0.0075
- colocación: mt07ala001e; factor de residuo 0.0045
- colocación: mt07aco090d Acero en barras nervuradas, ADN 420 S, de varios diámetros, según IRAM-IAS U 500-207; factor de residuo 0.0075
- colocación: mt07ala000ab; factor de residuo 0.0045
- colocación: mt27pfi010 Imprimación de secado rápido, formulada con resinas alquídicas modificadas y fosfato de zinc; factor de residuo 0.06
- colocación: mt13ccp010a; factor de residuo 0.02
- colocación: mt13ccg030g Tornillo autorroscante de 6,5x70 mm de acero inoxidable, con arandela; factor de residuo 0.00380597
- colocación: mt13ccg030d Tornillo autorroscante de 6,5x130 mm de acero galvanizado, con arandela; factor de residuo 0.0041129

## Recursos

**mt10hmf080Ee** m³ Hormigón masivo H-15
Datos técnicos: Coste energético 1840.000 MJ; Emisión de CO2 230.000 kg; Código LER 17 01 01; Masa del elemento 2300 kg; Volumen 1.533333 m3

**mt10haf071alc** m³ Hormigón H-21, condición de exposición no agresiva
Datos técnicos: Coste energético 1876.000 MJ; Emisión de CO2 234.500 kg; Código LER 17 01 01; Masa del elemento 2345 kg; Volumen 1.563333 m3

**mt07aco090b** kg Acero en barras nervuradas, ADN 420, de varios diámetros, según IRAM-IAS U 500-528
Datos técnicos: Coste energético 9.830 MJ; Emisión de CO2 0.510 kg; Código LER 17 04 05; Masa del elemento 1 kg; Volumen 0.000476 m3

**mt07aco020a** Ud Separador homologado para fundaciones
Datos técnicos: Coste energético 1.105 MJ; Emisión de CO2 0.114 kg
Residuos:
- embalaje: re150101 Envases de papel y cartón. (componente de residuo); rendimiento 0.072 kg; Código LER 15 01 01; Masa del elemento 1 kg; Volumen 0.001333 m3

**mt07ala001e** kg Pletina de acero laminado A 36
Datos técnicos: Coste energético 9.830 MJ; Emisión de CO2 0.510 kg; Código LER 17 04 05; Masa del elemento 1 kg; Volumen 0.000476 m3

**mt07aco090d** kg Acero en barras nervuradas, ADN 420 S, de varios diámetros, según IRAM-IAS U 500-207
Datos técnicos: Coste energético 9.830 MJ; Emisión de CO2 0.510 kg; Código LER 17 04 05; Masa del elemento 1 kg; Volumen 0.000476 m3

**mt07ala000ab** kg Acero laminado A 36
Datos técnicos: Coste energético 9.830 MJ; Emisión de CO2 0.510 kg; Código LER 17 04 05; Masa del elemento 1 kg; Volumen 0.000476 m3

**mt27pfi010** l Imprimación de secado rápido, formulada con resinas alquídicas modificadas y fosfato de zinc
Datos técnicos: Coste energético 114.556 MJ; Emisión de CO2 4.598 kg; Código LER 17 09 04; Masa del elemento 1.406 kg; Volumen 0.000937 m3
Residuos:
- embalaje: re150104 Envases metálicos. (componente de residuo); rendimiento 0.042 kg; Código LER 15 01 04; Masa del elemento 1 kg; Volumen 0.001667 m3

**mt13ccp010a** m² Chapa perfilada de acero galvanizado prelacado
Datos técnicos: Coste energético 227.188 MJ; Emisión de CO2 20.741 kg; Código LER 17 04 05; Masa del elemento 7.07 kg; Volumen 0.003367 m3
Residuos:
- embalaje: re170203 Plástico. (componente de residuo); rendimiento 0.02 kg; Código LER 17 02 03; Masa del elemento 1 kg; Volumen 0.001667 m3

**mt13ccg030g** Ud Tornillo autorroscante de 6,5x70 mm de acero inoxidable, con arandela
Datos técnicos: Coste energético 0.664 MJ; Emisión de CO2 0.096 kg; Código LER 17 04 05; Masa del elemento 0.0134 kg; Volumen 0.000006 m3
Residuos:
- embalaje: re150101 Envases de papel y cartón; rendimiento 0.001 kg

**mt13ccg030d** Ud Tornillo autorroscante de 6,5x130 mm de acero galvanizado, con arandela
Datos técnicos: Coste energético 0.642 MJ; Emisión de CO2 0.065 kg; Código LER 17 04 05; Masa del elemento 0.0248 kg; Volumen 0.000012 m3
Residuos:
- embalaje: re150101 Envases de papel y cartón; rendimiento 0.001 kg
